# Bardage mixte, avec carreaux céramiques en grès

- Propriété du fichier: CYPE INGENIEROS, S.A.
- Format: FIEBDC-3/2002
- Devise: EUR
- Coûts indirects: 3.00 %
- Frais généraux: 13.00 %
- Bénéfice: 6.00 %
- TVA: 20.00 %

## E Enveloppe et finition extérieure

### EB Revêtements et bardages de parement

#### EBC Bardages non ventilés céramiques

**EBC010** m² Bardage mixte, avec carreaux céramiques en grès, 40x40 cm, 19 €/m², pose avec du mortier-colle amélioré, C2 TE, avec résistant au glissement et temps ouvert allongé Pegoland Flex "GRUPO PUMA", avec la technique de double encollage, avec joints épais (séparation entre 3 et 15 mm) et fixations mécaniques.
Fourniture et mise en place de bardage mixte, avec carreaux céramiques en grès pressé à sec, avec un coefficient d'absorption d'eau de 0,4% et un PEI IV, 40x40 cm, 19 €/m², pose collé en couche mince, en appliquant mortier-colle amélioré, C2 TE, avec résistant au glissement et temps ouvert allongé Pegoland Flex "GRUPO PUMA", avec la technique de double encollage, sur une couche préalable de mortier de régularisation dûment réglée, (non comprise dans ce prix), en utilisant de plus des éléments mécaniques de renfort, enclavés dans les joints de séparation des carreaux et fixés mécaniquement au parement. Jointoiement avec du mortier de joints cémenteux Morcemcolor Extra Fina "GRUPO PUMA", type CG 2, couleur Blanco, pour joints de jusqu'à 4 mm. Comprend la préparation de la surface support, l'implantation, l'ouverture de caisses dans les murs, les découpes, les pièces spéciales, la réalisation et le scellage des joints de dilatation, résolution des points singuliers et des rencontres avec des baies de menuiserie, éléments de fixation mécanique, finition et nettoyage final.
Inclut: Implantation des niveaux et disposition des carreaux. Implantation des trous. Réalisation des trous. Mise en place des chevilles. Vissage des éléments métalliques. Mise en place des pièces, en étendant le matériau adhésif de fixation. Réalisation de joints de mouvement. Résolution des points singuliers. Jointoiement de carreaux. Finition et nettoyage final.
Critère de métré de projet: Surface mesurée selon documentation graphique du Projet, en déduisant les ouvertures de surface supérieure à 1 m², en ajoutant en échange la surface de la partie intérieure de l'ouverture, correspondant au développement des jambages et des linteaux. Le métré par ruptures et recoupes n'a pas été incrémenté 5% de pièces de plus a été considéré dans la décomposition.
Critère de mesure de l'ouvrage: On mesurera la surface réellement exécutée selon les spécifications du Projet, en déduisant les ouvertures de surface supérieure à 1 m², en ajoutant en échange la surface de la partie intérieure du vide, correspondant au développement des jambages et des linteaux.

| Code | U | Désignation | Quantité | Prix | Montant |
|---|---|---|---|---|---|
| mt09mcp010m | kg | Mortier-colle amélioré, C2 TE, avec résistant au glissement et temps ouvert allongé, selon NF EN 12004, Pegoland Flex, "GRUPO PUMA", couleur gris, pour la mise en place en couche mince de tut type de pièces céramiques, sur tout à grand format, en revêtements intérieurs et extérieurs, spécialement dans façades et revêtements de grandes surfaces, composé de ciment à haute résistance, granulats sélectionnés, additifs et résines synthétiques. (matériau) | 2.667 | 0.60 | 1.60 |
| mt19pcf010a1900 | m² | Carreau céramique en grès pressé à sec, coefficient d'absorption d'eau (0,4%) et un PEI IV, 40x40 cm, 19,00€/m², selon NF EN 14411. (matériau) | 1.050 | 19.00 | 19.95 |
| mt09mcp020ka | kg | Mortier de joints cémenteux Morcemcolor Extra Fina "GRUPO PUMA", type CG2, selon NF EN 13888, couleur Blanco, pour joints de jusqu'à 4 mm, composé de ciment à haute résistance, granulats sélectionnés, additifs spéciaux et pigments. (matériau) | 0.360 | 2.00 | 0.72 |
| mt19paj040 | m² | Répercussion par ancrage à l'aide d'agrafes fixatrices en acier inoxydable laquées à chaud, vissées avec des vis aciérées au parement de base, en bardage de façades avec du grès. Comprend les croix séparatrices de joints. (matériau) | 1.000 | 15.35 | 15.35 |
| op00sie030 |  | Scie à disque de diamant, pour table de travail, à coupe humide. | 1.000 | 0.00 | 0.00 |
| op00tal010 |  | Perceuse. | 1.000 | 0.00 | 0.00 |
| mo014 | h | Compagnon professionnel III/CP2 poseur de bardages céramiques. (main-d'œuvre) | 0.911 | 24.91 | 22.69 |
| mo081 | h | Ouvrier professionnel II/OP poseur de bardages céramiques. (main-d'œuvre) | 0.911 | 21.40 | 19.50 |
| % | % | Coûts directs complémentaires | 3 % | 79.81 | 2.39 |
|  |  | Coûts directs |  |  | 82.20 |
