# Revêtement d'un parement vertical

- Propriété du fichier: CYPE INGENIEROS, S.A.
- Format: FIEBDC-3/2002
- Devise: EUR
- Coûts indirects: 3.00 %
- Frais généraux: 13.00 %
- Bénéfice: 6.00 %
- TVA: 20.00 %

## E Enveloppe et finition extérieure

### EB Revêtements et bardages de parement

#### EBC Bardages non ventilés céramiques

**EBC020** m² Revêtement d'un parement vertical, avec plaquettes céramiques sur maille, couleur blanche, 23x15x3,7 cm, posées avec du mortier-colle amélioré, C2 TE, avec résistant au glissement et temps ouvert allongé Pegoland Flex "GRUPO PUMA", avec la technique de double encollage, avec joints épais (séparation entre 3 et 15 mm).
Fourniture et mise en place d'un revêtement de parement vertical, avec plaquettes céramiques sur maille, couleur blanche, 23x15x3,7 cm, pose collé en couche mince, en appliquant mortier-colle amélioré, C2 TE, avec résistant au glissement et temps ouvert allongé Pegoland Flex "GRUPO PUMA", avec la technique de double encollage, sur une couche préalable de mortier de régularisation dûment réglée (non comprise dans ce prix). Jointoyé avec du mortier de joints cémenteux Morcemcolor Extra Fina "GRUPO PUMA", type CG 2, couleur Blanco, pour joints de jusqu'à 4 mm. Comprend la préparation de la surface support, l'implantation, l'ouverture des boîtes dans les murs, les coupes, les pièces spéciales, la formation et le scellage des joints de mouvement, la résolution des points singuliers et les rencontres avec les ouvertures pour les menuiseries, la finition et le nettoyage final.
Inclut: Implantation des niveaux et disposition de plaquettes sur maille. Mise en place des pièces, en étendant le matériau adhésif de fixation. Réalisation de joints de mouvement. Résolution des points singuliers. Jointoiement de plaquettes. Révision des joints et nettoyage final du parement.
Critère de métré de projet: Surface mesurée selon documentation graphique du Projet, en déduisant les ouvertures de surface supérieure à 1 m², en ajoutant en échange la surface de la partie intérieure de l'ouverture, correspondant au développement des jambages et des linteaux. Le métré par ruptures et recoupes n'a pas été incrémenté 5% de pièces de plus a été considéré dans la décomposition.
Critère de mesure de l'ouvrage: On mesurera la surface réellement exécutée selon les spécifications du Projet, en déduisant les ouvertures de surface supérieure à 1 m², en ajoutant en échange la surface de la partie intérieure du vide, correspondant au développement des jambages et des linteaux.

| Code | U | Désignation | Quantité | Prix | Montant |
|---|---|---|---|---|---|
| mt09mcp010m | kg | Mortier-colle amélioré, C2 TE, avec résistant au glissement et temps ouvert allongé, selon NF EN 12004, Pegoland Flex, "GRUPO PUMA", couleur gris, pour la mise en place en couche mince de tut type de pièces céramiques, sur tout à grand format, en revêtements intérieurs et extérieurs, spécialement dans façades et revêtements de grandes surfaces, composé de ciment à haute résistance, granulats sélectionnés, additifs et résines synthétiques. (matériau) | 2.667 | 0.60 | 1.60 |
| mt19pel010a | m² | Plaquettes céramiques sur maille, couleur blanche, 23x15x3,7 cm. (matériau) | 1.050 | 29.00 | 30.45 |
| mt09mcp020ka | kg | Mortier de joints cémenteux Morcemcolor Extra Fina "GRUPO PUMA", type CG2, selon NF EN 13888, couleur Blanco, pour joints de jusqu'à 4 mm, composé de ciment à haute résistance, granulats sélectionnés, additifs spéciaux et pigments. (matériau) | 0.360 | 2.00 | 0.72 |
| op00sie030 |  | Scie à disque de diamant, pour table de travail, à coupe humide. | 1.000 | 0.00 | 0.00 |
| mo014 | h | Compagnon professionnel III/CP2 poseur de bardages céramiques. (main-d'œuvre) | 0.607 | 24.91 | 15.12 |
| mo081 | h | Ouvrier professionnel II/OP poseur de bardages céramiques. (main-d'œuvre) | 0.607 | 21.40 | 12.99 |
| % | % | Coûts directs complémentaires | 3 % | 60.88 | 1.83 |
|  |  | Coûts directs |  |  | 62.71 |
