# Carrelage en grès émaillé 20x20 cm

- Propriété du fichier: CYPE INGENIEROS, S.A.
- Format: FIEBDC-3/2002
- Devise: EUR
- Coûts indirects: 3.00 %
- Frais généraux: 13.00 %
- Bénéfice: 6.00 %
- TVA: 20.00 %

## E Enveloppe et finition extérieure

### EB Revêtements et bardages de parement

#### EBC Bardages non ventilés céramiques

**EBC070** m² Carrelage en grès émaillé 20x20 cm, 8 €/m², capacité d'absorption en eau E<3% groupe BIb, résistance au glissement jusqu'à 15, placé sur une surface support d'un mortier de ciment ou de béton, sur des parements extérieurs, via adhésif cémenteux, C1 T Pegoland Plus "GRUPO PUMA", avec joints minces (séparation entre 1,5 et 3 mm); cantonnières de PVC.
Fourniture et mise en place d'un carrelage en grès émaillé 20x20 cm, 8 €/m², capacité d'absorption en eau E<3% groupe BIb, selon NF EN 14411, résistance au glissement jusqu'à 15 selon ENV 12633, placé avec adhésif cémenteux, C1 T Pegoland Plus "GRUPO PUMA". Comprend la préparation de la surface support en mortier de ciment ou en béton; l'implantation, les découpes, cantonnières de PVC, et les joints; le jointoiement avec du mortier de joints cémenteux Morcem Lechada "GRUPO PUMA", type L, couleur Blanco, pour joints de jusqu'à 3 mm; la finition et le nettoyage final.
Inclut: Préparation de la surface support. Implantation des niveaux et disposition des carreaux. Mise en place de guides ou de règles. Préparation et application de l'adhésif. Réalisation de joints de mouvement. Mise en place des carreaux. Réalisation des angles sortants et rentrants. Jointoiement de carreaux. Finition et nettoyage final.
Critère de métré de projet: Surface mesurée selon documentation graphique du Projet, en déduisant les ouvertures de surface supérieure à 3 m². Le métré par ruptures et recoupes n'a pas été incrémentée 5% de pièces de plus a été considéré dans la décomposition.
Critère de mesure de l'ouvrage: On mesurera la surface réellement exécutée selon les spécifications du Projet, en déduisant les ouvertures de surface supérieure à 3 m².

| Code | U | Désignation | Quantité | Prix | Montant |
|---|---|---|---|---|---|
| mt09mcp010a | kg | Adhésif cémenteux, C1 T, selon NF EN 12004, Pegoland Plus, "GRUPO PUMA", couleur gris, pour la mise en place en couche fine de pièces céramiques avec degré d'absorption moyen/élevé en revêtements intérieurs, revêtements intérieurs et extérieurs et soubassements, constitué de ciment à haute résistance, granulats sélectionnés, additifs et résines synthétiques. (matériau) | 4.000 | 0.30 | 1.20 |
| mt19awa010 | m | Cantonnière en PVC à coins carrelés. (matériau) | 0.500 | 1.32 | 0.66 |
| mt19abe010c800 | m² | Dalle céramique en grès émaillé, 20x20 cm, 8,00€/m², capacité d'absorption en eau E<3%, groupe BIb, selon NF EN 14411, résistance au glissement jusqu'à 15 selon ENV 12633. (matériau) | 1.050 | 8.00 | 8.40 |
| mt09mcp020aa | kg | Mortier de joints cémenteux Morcem Lechada "GRUPO PUMA", type L, couleur Blanco, pour joints de jusqu'à 3 mm, constitué de ciment blanc à haute résistance et additifs spéciaux. (matériau) | 0.600 | 0.40 | 0.24 |
| op00sie030 |  | Scie à disque de diamant, pour table de travail, à coupe humide. | 1.000 | 0.00 | 0.00 |
| op00amo010 |  | Rectifieuse ou scie radiale. | 1.000 | 0.00 | 0.00 |
| op00tal010 |  | Perceuse. | 1.000 | 0.00 | 0.00 |
| mo024 | h | Compagnon professionnel III/CP2 carreleur en revêtements muraux. (main-d'œuvre) | 0.364 | 24.11 | 8.78 |
| mo062 | h | Ouvrier professionnel II/OP carreleur en revêtements muraux. (main-d'œuvre) | 0.364 | 21.40 | 7.79 |
| % | % | Coûts directs complémentaires | 2 % | 27.07 | 0.54 |
|  |  | Coûts directs |  |  | 27.61 |
