# Scellage extérieur du joint périmétrique de 15 mm de largeur

- Propriété du fichier: CYPE INGENIEROS, S.A.
- Format: FIEBDC-3/2002
- Devise: EUR
- Coûts indirects: 3.00 %
- Frais généraux: 13.00 %
- Bénéfice: 6.00 %
- TVA: 20.00 %

## E Enveloppe et finition extérieure

### EE Étanchéité

#### EEJ Joints

**EEJ120** U Scellage extérieur du joint périmétrique de 15 mm de largeur, entre une traversée de paroi en PVC de 90 mm de diamètre et le conduit d'installations placé à l'intérieur, avec produits "GRUPO PUMA": mastic-colle monocomposant de polyuréthane, Pumalastic-Pu "GRUPO "PUMA", dureté Shore A 25 et allongement en rupture > 250%, appliquée au pistolet sur fond de joint de 20 mm de diamètre.
Scellage extérieur de joint périmétrique de 15 mm de largeur, entre une traversée de paroi en PVC de 90 mm de diamètre et le conduit d'installations placé à l'intérieur, avec mastic-colle monocomposant de polyuréthane, Pumalastic-Pu "GRUPO PUMA", dureté Shore A 25 et allongement en rupture > 250%, appliquée au pistolet sur fond de joint de 20 mm de diamètre, sera fixé au préalable, avec du mortier de ciment, à l'intérieur d'une ouverture réalisée au mur de façade allant jusqu'à 40 cm d'épaisseur, et injéction postérieure de mousse de polyuréthane depuis la partie intérieure vers le fond du joint.
Inclut: Implantation. Perforation du mur. Fixation de la traversée de paroi. Mise en place du conduit à l'intérieur de la traversée de paroi. Remplissage du fond de joint Injection de la mousse de polyuréthane. Application du mastic. Arrêts du revêtement extérieur du mur dans la rencontre avec la traversée de paroi.
Critère de métré de projet: Nombre d'unités prévues, selon documentation graphique du Projet.
Critère de mesure de l'ouvrage: On mesurera le nombre d'unités réellement exécutées selon les spécifications du Projet.

| Code | U | Désignation | Quantité | Prix | Montant |
|---|---|---|---|---|---|
| mt15sja030bb | m | Fond de joints pour scellage dans des cordons en polyéthylène expansé, de 20 mm de diamètre, pour limiter la profondeur du joint de dilatation. (matériau) | 0.283 | 0.18 | 0.05 |
| mt15igp100 | U | Cartouche de mastic monocomposant à base de polyuréthane, Pumalastic-Pu "GRUPO PUMA", de 310 cm³, avec dureté Shore A approchée de 25, selon NF EN ISO 868 et élongation à la rupture >= 250%, selon NF EN ISO 8339. (matériau) | 0.141 | 5.60 | 0.79 |
| mt36tvg010ea | m | Tube en PVC, de 90 mm de diamètre et 1,2 mm d'épaisseur. (matériau) | 0.500 | 1.95 | 0.98 |
| mt13blw110b | U | Aérosol de 750 cm³ de mousse de polyuréthane, de 25 kg/m³ de densité, 150% d'expansion, 18 N/cm² de résistance à la traction et 20 N/cm² de résistance à la flexion, conductivité thermique 0,04 W/(mK), stable de -40°C à 100°C; à appliquer avec tube flexible; selon NF EN 13165. (matériau) | 0.320 | 9.20 | 2.94 |
| mo112 | h | Ouvrier d'exécution I/OE2 construction. (main-d'œuvre) | 0.201 | 20.85 | 4.19 |
| % | % | Coûts directs complémentaires | 2 % | 8.95 | 0.18 |
|  |  | Coûts directs |  |  | 9.13 |
