# Revêtement des parements extérieurs avec du mortier monocouche Morcemdur Piedra "GRUPO PUMA"

- Propriété du fichier: CYPE INGENIEROS, S.A.
- Format: FIEBDC-3/2002
- Devise: EUR
- Coûts indirects: 3.00 %
- Frais généraux: 13.00 %
- Bénéfice: 6.00 %
- TVA: 20.00 %

## E Enveloppe et finition extérieure

### EN Enduits et mortiers

#### ENM Enduits monocouches

**ENM020** m² Revêtement des parements extérieurs avec du mortier monocouche Morcemdur Piedra "GRUPO PUMA", finition pierre, couleur Blanco 000, épaisseur 15 mm, appliqué manuellement, armé et renforcé avec maille anti-alcalin dans les changements de matériaux et en rive de plancher.
Réalisation dans les façades d'un revêtement continu de 15 mm d'épaisseur, imperméable à l'eau de pluie, avec du mortier monocouche Morcemdur Piedra "GRUPO PUMA", finition pierre, couleur Blanco 000, composé de ciment blanc, granulats à granulométrie compensée, additifs organiques et inorganiques et de pigments minéraux. Appliqué manuellement sur une surface de brique en terre cuite, brique ou bloc en béton ou brique en terre cuite à isolation rapportée, pose à joint mince. Comprend la préparation de la surface support, mise en place de maille de fibre de verre anti-alcalin pour le renfort des rencontres entre différents matériaux et en rive de plancher, sur 20% de la surface du parement, la réalisation des joints, les angles, les guides, les arêtes, les mouchettes, les jambages et les linteaux, les arrêts aux rencontres avec les parements, les revêtements ou les autres éléments reçus sur sa surface.
Inclut: Préparation de la surface support. Détails des plans de travail. Fini en arête et réalisation des joints. Préparation du mortier monocouche. Application du mortier monocouche. Réglage et lissage du revêtement. Finition superficielle. Révisions et nettoyage final.
Critère de métré de projet: Surface mesurée selon documentation graphique du Projet, en déduisant les ouvertures de surface supérieure à 3 m² et en incluant le développement des mouchettes.
Critère de mesure de l'ouvrage: On mesurera la surface réellement exécutée selon les spécifications du Projet, en déduisant les ouvertures de surface supérieure à 3 m² et en incluant le développement des mouchettes.

| Code | U | Désignation | Quantité | Prix | Montant |
|---|---|---|---|---|---|
| mt28mop010aa1a | kg | Mortier monocouche Morcemdur Piedra "GRUPO PUMA", finition pierre, couleur Blanco 000, composé de ciment blanc, granulats à granulométrie compensée, additifs organiques et inorganiques et de pigments minéraux, type OC CSIII W2, selon NF EN 998-1. (matériau) | 19.500 | 0.40 | 7.80 |
| mt28mon020 | kg | Granulat de marbre, provenant du broyage, à projeter sur mortier monocouche, granulométrie comprise entre 5 et 9 mm. (matériau) | 15.000 | 0.13 | 1.95 |
| mt28mon040a | m² | Maille de fibre de verre, anti-alcalin, de 10x10 mm d'ouverture de maille, de 750 à 900 microns d'épaisseur et de 200 à 250 g/m² de masse superficielle, avec 25 kp/cm² de résistance à la traction, pour armer les mortiers. (matériau) | 0.210 | 2.41 | 0.51 |
| mt28mon030 | m | Profilé pour joints en PVC. (matériau) | 0.750 | 0.35 | 0.26 |
| mt28mon050 | m | Profilé en PVC rigide pour la réalisation d'arêtes dans les revêtements en mortier monocouche. (matériau) | 1.250 | 0.37 | 0.46 |
| mt27wav020a | m | Bande adhésive de peintre. (matériau) | 1.000 | 0.10 | 0.10 |
| op00tal020 |  | Malaxeur éléctrique. | 1.000 | 0.00 | 0.00 |
| mo039 | h | Compagnon professionnel III/CP2 enduiseur. (main-d'œuvre) | 0.385 | 24.11 | 9.28 |
| mo111 | h | Ouvrier d'exécution I/OE2 enduiseur. (main-d'œuvre) | 0.213 | 21.26 | 4.53 |
| % | % | Coûts directs complémentaires | 4 % | 24.89 | 1.00 |
|  |  | Coûts directs |  |  | 25.89 |
