# Traitement superficiel de protection hydrofuge pour façades de pierre naturelle

- Propriété du fichier: CYPE INGENIEROS, S.A.
- Format: FIEBDC-3/2002
- Devise: EUR
- Coûts indirects: 3.00 %
- Frais généraux: 13.00 %
- Bénéfice: 6.00 %
- TVA: 20.00 %

## E Enveloppe et finition extérieure

### ES Traitements spéciaux de façade

#### ESH Hydrofuges

**ESH010** m² Traitement superficiel de protection hydrofuge pour façades de pierre naturelle, avec imprégnation hydrofuge incolore, Impermor "GRUPO PUMA", appliquée en couches successives jusqu'à la saturation de l'élément (rendement: 0,55 l/m²).
Application d'un traitement superficiel de protection hydrofuge pour façades de pierre naturelle, avec imprégnation hydrofuge incolore, Impermor "GRUPO PUMA", à base d'un mélange de dissolvants et de dérivés organiques de silane et de siloxane, résistante aux rayons UV et aux alcalis, appliquée en couches successives jusqu'à la saturation de l'élément (rendement: 0,55 l/m²). Comprend le nettoyage de la surface support.
Inclut: Nettoyage général du parement support. Application de l'hydrofugeant.
Critère de métré de projet: Surface mesurée selon documentation graphique du Projet, avec le même critère que le support base.
Critère de mesure de l'ouvrage: On mesurera la surface réellement exécutée selon les spécifications du Projet, avec le même critère que le support de base.

| Code | U | Désignation | Quantité | Prix | Montant |
|---|---|---|---|---|---|
| mt27tsg020b | l | Imprégnation hydrofuge incolore, Impermor "GRUPO PUMA", à base d'un mélange de dissolvants et de dérivés organiques de silane et de siloxane, résistante aux rayons UV et aux alcalis, repoussant l'eau et la saleté, pour application sur des surfaces en béton, mortier, briques en terre cuite ou pierre naturelle. (matériau) | 0.550 | 6.97 | 3.83 |
| mo038 | h | Compagnon professionnel III/CP2 peintre. (main-d'œuvre) | 0.182 | 24.11 | 4.39 |
| % | % | Coûts directs complémentaires | 2 % | 8.22 | 0.16 |
|  |  | Coûts directs |  |  | 8.38 |
