# Carrelage en faïence finition lisse

- Propriété du fichier: CYPE INGENIEROS, S.A.
- Format: FIEBDC-3/2002
- Devise: EUR
- Coûts indirects: 3.00 %
- Frais généraux: 13.00 %
- Bénéfice: 6.00 %
- TVA: 20.00 %

## F Aménagements et finitions

### FM Revêtements de murs

#### FMC Carrelage

**FMC010** m² Carrelage en faïence finition lisse, 15x15 cm, 8 €/m², capacité d'absorption en eau E>10%, groupe BIII, résistance au glissement jusqu'à 15, placé sur une surface en maçonnerie sur les parements intérieurs, via mortier-colle, Ci, exclusivement pour intérieurs Tradicol "GRUPO PUMA", avec joints minces (séparation entre 1,5 et 3 mm); avec cantonnières de PVC.
Fourniture et mise en place d'un carrelage en faïence finition lisse, 15x15 cm, 8 €/m², capacité d'absorption en eau E>10%, groupe BIII, résistance au glissement jusqu'à 15 selon ENV 12633, placé avec du mortier-colle, Ci, exclusivement pour intérieurs Tradicol "GRUPO PUMA", étendu sur toute la face postérieure de la pièce et ajusté à pointe de truelle, en remplissant avec le même mortier les vides pouvant rester. Comprend la préparation de la surface support par humidification de la maçonnerie, l'éclaboussure avec du mortier de ciment fluide et le piquage de la surface des éléments en béton (poteaux, etc.); le piquage, les découpes, cantonnières de PVC, et les joints; le jointoiement avec du mortier de joints cémenteux Morcem Lechada "GRUPO PUMA", type L, couleur Blanco, pour joints de jusqu'à 3 mm; la finition et le nettoyage final.
Inclut: Préparation de la surface support. Implantation des niveaux et disposition des carreaux. Mise en place de guides ou de règles. Préparation et application du mortier. Réalisation de joints de mouvement. Mise en place des carreaux. Réalisation des coins extérieurs et intérieurs. Jointoiement de carreaux. Finition et nettoyage final.
Critère de métré de projet: Surface mesurée selon documentation graphique du Projet, en déduisant les ouvertures de surface supérieure à 3 m². Le métré par ruptures et recoupes n'a pas été incrémenté 5% de pièces de plus a été considéré dans la décomposition.
Critère de mesure de l'ouvrage: On mesurera la surface réellement exécutée selon les spécifications du Projet, en déduisant les ouvertures de surface supérieure à 3 m².

| Code | U | Désignation | Quantité | Prix | Montant |
|---|---|---|---|---|---|
| mt09mcp005e | kg | Mortier-colle, Ci, exclusivement pour intérieurs, selon NF EN 12004, Tradicol "GRUPO PUMA", couleur gris, pour la mise en place en couche épaisse de pièces céramiques avec degré d'absorption moyen/élevé en revêtements intérieurs, composé de ciment à haute résistance, granulats sélectionnés et additifs. (matériau) | 15.000 | 0.18 | 2.70 |
| mt19awa010 | m | Cantonnière en PVC à coins carrelés. (matériau) | 0.500 | 1.32 | 0.66 |
| mt19aba010a800 | m² | Carreau en céramique de carreau de faïence lisse, 15x15 cm, 8,00€/m², capacité d'absorption en eau E>10%, groupe BIII, selon NF EN 14411, résistance au glissement jusqu'à 15 selon ENV 12633. (matériau) | 1.050 | 8.00 | 8.40 |
| mt09mcp020ja | kg | Mortier de joints cémenteux Morcem Lechada "GRUPO PUMA", type L, couleur Blanco, pour joints de jusqu'à 3 mm, composé de ciment blanc à haute résistance et additifs spéciaux. (matériau) | 0.600 | 1.67 | 1.00 |
| op00sie030 |  | Scie à disque de diamant, pour table de travail, à coupe humide. | 1.000 | 0.00 | 0.00 |
| op00amo010 |  | Rectifieuse ou scie radiale. | 1.000 | 0.00 | 0.00 |
| op00tal010 |  | Perceuse. | 1.000 | 0.00 | 0.00 |
| mo024 | h | Compagnon professionnel III/CP2 carreleur en revêtements muraux. (main-d'œuvre) | 0.334 | 24.11 | 8.05 |
| mo062 | h | Ouvrier professionnel II/OP carreleur en revêtements muraux. (main-d'œuvre) | 0.334 | 21.40 | 7.15 |
| % | % | Coûts directs complémentaires | 2 % | 27.96 | 0.56 |
|  |  | Coûts directs |  |  | 28.52 |
