# Traitement superficiel de protection anticarbonatation pour éléments en béton et en mortier

- Propriété du fichier: CYPE INGENIEROS, S.A.
- Format: FIEBDC-3/2002
- Devise: EUR
- Coûts indirects: 3.00 %
- Frais généraux: 13.00 %
- Bénéfice: 6.00 %
- TVA: 20.00 %

## F Aménagements et finitions

### FP Peintures

#### FPC Peintures anticarbonatation

**FPC010** m² Traitement superficiel de protection anticarbonatation pour éléments en béton et en mortier, à l'aide de couche de fond et couche de finition avec revêtement à base de résines acryliques en dispersion aqueuse, Morcemrest Anticarbonatation "GRUPO PUMA", texture lisse (rendement: 0,146 kg/m² par couche); nettoyage préalable du support.
Réalisation d'une couche de protection anticarbonatation dans des éléments en béton et en mortier, avec deux couches (de fond et de finition) avec revêtement à base de résines acryliques en dispersion aqueuse, Morcemrest Anticarbonatation "GRUPO PUMA", texture lisse, appliqué au rouleau, rendement: 0,146 kg/m² par couche. Comprend la préparation de la surface support.
Inclut: Nettoyage de la surface support. Application d'une couche de fond et une couche de finition.
Critère de métré de projet: Surface mesurée selon documentation graphique du Projet.
Critère de mesure de l'ouvrage: On mesurera la surface réellement exécutée selon les spécifications du Projet.

| Code | U | Désignation | Quantité | Prix | Montant |
|---|---|---|---|---|---|
| mt27tsg010a | kg | Revêtement à base de résines acryliques en dispersion aqueuse, Morcemrest Anticarbonatation "GRUPO PUMA", texture lisse, finition mate, pour la protection du béton ou mortier, face à la carbonatation et aux milieux ambiants agressifs contaminés, selon NF EN 1504-2. (matériau) | 0.292 | 7.70 | 2.25 |
| mo038 | h | Compagnon professionnel III/CP2 peintre. (main-d'œuvre) | 0.152 | 24.11 | 3.66 |
| mo076 | h | Ouvrier professionnel II/OP peintre. (main-d'œuvre) | 0.152 | 21.40 | 3.25 |
| % | % | Coûts directs complémentaires | 2 % | 9.16 | 0.18 |
|  |  | Coûts directs |  |  | 9.34 |
