# Application manuelle de deux couches de peinture plastique Pumacril Profesional Interior "GRUPO PUMA"

- Propriété du fichier: CYPE INGENIEROS, S.A.
- Format: FIEBDC-3/2002
- Devise: EUR
- Coûts indirects: 3.00 %
- Frais généraux: 13.00 %
- Bénéfice: 6.00 %
- TVA: 20.00 %

## F Aménagements et finitions

### FP Peintures

#### FPL Peintures plastiques

**FPL020** m² Application manuelle de deux couches de peinture plastique Pumacril Profesional Interior "GRUPO PUMA", Blanco, finition mate, texture lisse, la première couche diluée avec 10 à 15% d'eau et la deuxième diluée avec 5% d'eau, (rendement: 0,11 l/m² chaque couche); application préalable d'une couche d'impression Fijamor "GRUPO PUMA", à base de copolymères acryliques en suspension aqueuse, sur parement intérieur en mortier de ciment, vertical, de jusqu'à 3 m de hauteur.
Application manuelle de deux couches de peinture plastique Pumacril Profesional Interior "GRUPO PUMA", Blanco, finition mate, texture lisse, la première couche diluée avec 10 à 15% d'eau et la deuxième diluée avec 5% d'eau, (rendement: 0,11 l/m² chaque couche); application préalable d'une couche d'impression Fijamor "GRUPO PUMA", à base de copolymères acryliques en suspension aqueuse, sur parement intérieur en mortier de ciment, vertical, de jusqu'à 3 m de hauteur.
Inclut: Préparation du support. Application d'une couche de fond. Application de deux couches de finition.
Critère de métré de projet: Surface mesurée selon documentation graphique du Projet, avec le même critère que le support base.
Critère de mesure de l'ouvrage: On mesurera la surface réellement exécutée selon les spécifications du Projet, avec le même critère que le support de base.
Critère d'évaluation économique: Le prix comprend la protection des éléments du contour qui pourraient être affectés pendant les travaux et la résolution des points singuliers.

| Code | U | Désignation | Quantité | Prix | Montant |
|---|---|---|---|---|---|
| mt27pfp010a | l | Impression Fijamor "GRUPO PUMA", à base de copolymères acryliques en suspension aqueuse, pour favoriser la cohésion des supports peu consistants et l'adhérence des peintures. (matériau) | 0.125 | 3.40 | 0.43 |
| mt27pip010bab | kg | Peinture plastique pour intérieur, Pumacril Profesional Interior "GRUPO PUMA", à base de copolymères acryliques et styrènes, couleur Blanco, finition mate, texture lisse; à appliquer à la brosse, au rouleau ou au pistolet. (matériau) | 0.220 | 2.71 | 0.60 |
| op00tal020 |  | Malaxeur éléctrique. | 1.000 | 0.00 | 0.00 |
| mo038 | h | Compagnon professionnel III/CP2 peintre. (main-d'œuvre) | 0.092 | 24.11 | 2.22 |
| mo076 | h | Ouvrier professionnel II/OP peintre. (main-d'œuvre) | 0.092 | 21.40 | 1.97 |
| % | % | Coûts directs complémentaires | 2 % | 5.22 | 0.10 |
|  |  | Coûts directs |  |  | 5.32 |
