# Chape de mortier léger de ciment

- Propriété du fichier: CYPE INGENIEROS, S.A.
- Format: FIEBDC-3/2002
- Devise: EUR
- Coûts indirects: 3.00 %
- Frais généraux: 13.00 %
- Bénéfice: 6.00 %
- TVA: 20.00 %

## F Aménagements et finitions

### FS Revêtements de sols

#### FSA Bases de revêtement

**FSA030** m² Chape de mortier léger de ciment, Corkland "GRUPO PUMA", CT - C12 - F3 selon NF EN 13813, de 40 mm d'épaisseur, coulage sur support en béton armé, impression préalable de la surface support avec Compac Puma "GRUPO PUMA", qui agit comme pont d'adhérence (ne comprend pas la préparation du support).
Réalisation d'une chape, avec du mortier léger de ciment, Corkland "GRUPO PUMA", CT - C12 - F3 selon NF EN 13813, de 40 mm d'épaisseur, coulage sur support en béton armé, impression préalable de la surface support avec Compac Puma "GRUPO PUMA", qui agit comme pont d'adhérence (ne comprend pas la préparation du support), tirée à la règle, arasée et préparée pour son utilisation postérieure comme support de revêtement de sol. Comprend l'implantation et le marquage des niveaux de finition, la mise en place d'une bande de panneau rigide en polystyrène expansé de 10 mm d'épaisseur sur le périmètre, entourant les éléments verticaux et dans les joints de rupture, la réalisation des joints de retrait et le séchage du mortier.
Inclut: Implantation et marquage des niveaux. Préparation des joints périmétriques de dilatation. Impression de la surface support. Mise en oeuvre du mortier. Réalisation des joints de retrait. Réalisation du lissage. Séchage du mortier.
Critère de métré de projet: Surface mesurée selon documentation graphique du Projet.
Critère de mesure de l'ouvrage: On mesurera la surface réellement exécutée selon les spécifications du Projet, en déduisant la surface occupée par les poteaux situés dans le périmètre.

| Code | U | Désignation | Quantité | Prix | Montant |
|---|---|---|---|---|---|
| mt16pea020a | m² | Panneau rigide en polystyrène expansé, selon NF EN 13163, usinage latéral droit, de 10 mm d'épaisseur, résistance thermique 0,25 m²K/W, conductivité thermique 0,036 W/(mK), pour joint de dilatation. (matériau) | 0.100 | 0.92 | 0.09 |
| mt09mcp210b | l | Impression couvre-pores et pont d'adhérence Compac Puma "GRUPO PUMA", pour régulariser la porosité et améliorer l'adhérence des surfaces supports poreuses avec absorption, à base de latex. (matériau) | 0.110 | 6.68 | 0.73 |
| mt09mcp200m | kg | Mortier léger "GRUPO PUMA", CT - C12 - F3 selon NF EN 13813, composé de ciments, additifs, granulats et granulés en liège sélectionnés, densité 1500 kg/m³, pour épaisseurs jusqu'à 5 cm, utilisé en nivellement des revêtement. (matériau) | 54.000 | 0.41 | 22.14 |
| mo031 | h | Compagnon professionnel III/CP2 chapiste. (main-d'œuvre) | 0.101 | 24.11 | 2.44 |
| mo069 | h | Ouvrier professionnel II/OP chapiste. (main-d'œuvre) | 0.101 | 21.40 | 2.16 |
| % | % | Coûts directs complémentaires | 2 % | 27.56 | 0.55 |
|  |  | Coûts directs |  |  | 28.11 |
