# Revêtement de sol en mosaïque en verre

- Propriété du fichier: CYPE INGENIEROS, S.A.
- Format: FIEBDC-3/2002
- Devise: EUR
- Coûts indirects: 3.00 %
- Frais généraux: 13.00 %
- Bénéfice: 6.00 %
- TVA: 20.00 %

## F Aménagements et finitions

### FS Revêtements de sols

#### FSC Céramique

**FSC040** m² Revêtement de sol en mosaïque en verre, de 2,5x2,5 cm, pour utilisation intérieur, pose avec du mortier-colle, C1 TE, avec résistant au glissement et temps ouvert allongé Pegoland Porcelánico "GRUPO PUMA" et jointoiement avec du mortier de joints cémenteux Morcemcolor Extra Fina "GRUPO PUMA", type CG 2, couleur Blanco, pour joints de jusqu'à 4 mm.
Fourniture et réalisation d'un revêtement de sol via la méthode de mise en place par couche mince, de mosaïque en verre, de 2,5x2,5 cm, pour utilisation intérieur; pose avec du mortier-colle, C1 TE, avec résistant au glissement et temps ouvert allongé Pegoland Porcelánico "GRUPO PUMA" avec double collage, et jointoiement avec du mortier de joints cémenteux Morcemcolor Extra Fina "GRUPO PUMA", type CG 2, couleur Blanco, pour joints de jusqu'à 4 mm. Comprend les découpes et le nettoyage, la réalisation des joints périmétriques continus, de largeur supérieure ou égale à 5 mm, aux limites avec les parois, les poteaux intérieurs et les élévations de niveau et, s'il y a lieu, les joints de cloisons et les joints de rupture ou de dilatation existant dans le support.
Inclut: Nettoyage et vérification de la surface support. Implantation des niveaux de finition. Implantation de la disposition des pièces et des joints de dilatation. Application de l'adhésif. Mise en place des pièces en utilisant une truelle en caoutchouc. Remplissage des joints de dilatation. Jointoiement. Suppression et nettoyage du matériau excédant. Nettoyage initial du revêtement à la fin des travaux.
Critère de métré de projet: Surface utile, mesurée selon documentation graphique du Projet. Le métré par ruptures et recoupes n'a pas été incrémenté 5% de pièces de plus a été considéré dans la décomposition.
Critère de mesure de l'ouvrage: On mesurera la surface réellement exécutée selon les spécifications du Projet.

| Code | U | Désignation | Quantité | Prix | Montant |
|---|---|---|---|---|---|
| mt09mcp010i | kg | Mortier-colle, C1 TE, avec résistant au glissement et temps ouvert allongé, selon NF EN 12004, Pegoland Porcelánico, "GRUPO PUMA", couleur gris, pour la mise en place en couche mince de tut type de pièces céramiques en revêtements intérieurs et revêtements extérieurs, composé de ciment à haute résistance, granulats sélectionnés, additifs et résines synthétiques. (matériau) | 4.000 | 0.38 | 1.52 |
| mt19aaa015a1400 | m² | Mosaico decorativo de vidrio, pour revêtements intérieurs, 2,5x2,5 cm, série lisse, de plusieurs couleurs. (matériau) | 1.050 | 14.00 | 14.70 |
| mt09mcp020ka | kg | Mortier de joints cémenteux Morcemcolor Extra Fina "GRUPO PUMA", type CG2, selon NF EN 13888, couleur Blanco, pour joints de jusqu'à 4 mm, composé de ciment à haute résistance, granulats sélectionnés, additifs spéciaux et pigments. (matériau) | 0.360 | 2.00 | 0.72 |
| mo023 | h | Compagnon professionnel III/CP2 carreleur en revêtements de sols. (main-d'œuvre) | 0.425 | 24.11 | 10.25 |
| mo061 | h | Ouvrier professionnel II/OP carreleur en revêtements de sols. (main-d'œuvre) | 0.213 | 21.40 | 4.56 |
| % | % | Coûts directs complémentaires | 2 % | 31.75 | 0.64 |
|  |  | Coûts directs |  |  | 32.39 |
