# Couche mince de pâte nivelante des sols Niveland 3 "GRUPO PUMA"

- Propriété du fichier: CYPE INGENIEROS, S.A.
- Format: FIEBDC-3/2002
- Devise: EUR
- Coûts indirects: 3.00 %
- Frais généraux: 13.00 %
- Bénéfice: 6.00 %
- TVA: 20.00 %

## F Aménagements et finitions

### FS Revêtements de sols

#### FSN Nivellement

**FSN030** m² Couche mince de pâte nivelante des sols Niveland 3 "GRUPO PUMA", CT - C20 - F6 selon NF EN 13813, de 2 mm d'épaisseur, appliquée mécaniquement, pour la régularisation et le nivellement de la surface support intérieur en béton ou en mortier, application préalable d'impression à base de copolymères acryliques en émulsion aqueuse, Texture Fix-120 "GRUPO PUMA", qui agit comme pont d'adhérence (ne comprend pas la préparation du support), préparée pour recevoir revêtement céramique, en liège, en bois, laminé, flexible ou textile (non compris dans ce prix).
Réalisation d'une couche mince de pâte nivelante des sols Niveland 3 "GRUPO PUMA", CT - C20 - F6 selon NF EN 13813, de 2 mm d'épaisseur, appliquée mécaniquement, pour la régularisation et le nivellement de la surface support intérieur en béton ou en mortier, application préalable d'impression à base de copolymères acryliques en émulsion aqueuse, Texture Fix-120 "GRUPO PUMA", qui agira comme pont d'adhérence, avec un rouleau, en procurant une répartition uniforme et en évitant la réalisation de flaques, préparée pour recevoir revêtement céramique, en liège, en bois, laminé, flexible ou textile (non compris dans ce prix). Comprend l'implantation et le marquage des niveaux de finition via l'utilisation d'indicateurs de niveau, le déversement du mélange et l'extension en couche continue, la formation des joints et le séchage du mortier. Ne comprend pas la préparation de la surface support.
Inclut: Implantation et marquage des niveaux de finition. Application de la couche d'apprêt. Déversement et extension du mélange. Séchage du mortier.
Critère de métré de projet: Surface mesurée selon documentation graphique du Projet.
Critère de mesure de l'ouvrage: On mesurera la surface réellement exécutée selon les spécifications du Projet, en déduisant la surface occupée par les poteaux situés dans le périmètre.

| Code | U | Désignation | Quantité | Prix | Montant |
|---|---|---|---|---|---|
| mt09mcp200h | kg | Pâte nivelante des sols Niveland 3 "GRUPO PUMA", CT - C20 - F6 selon NF EN 13813, composée de ciments spéciaux, granulats sélectionnés et additifs, pour épaisseurs de 1 à 3 mm, utilisée en nivellement des revêtement. (matériau) | 3.000 | 0.78 | 2.34 |
| mt09mcp220a | l | Impression à base de copolymères acryliques en émulsion aqueuse, Texture Fix-120 "GRUPO PUMA", pour pont d'adhérence. (matériau) | 0.150 | 9.50 | 1.43 |
| mt16pea020a | m² | Panneau rigide en polystyrène expansé, selon NF EN 13163, usinage latéral droit, de 10 mm d'épaisseur, résistance thermique 0,25 m²K/W, conductivité thermique 0,036 W/(mK), pour joint de dilatation. (matériau) | 0.100 | 0.92 | 0.09 |
| mq06pym020 | h | Mélangeuse-pompeuse pour mortiers autonivelants. (matériel) | 0.050 | 10.18 | 0.51 |
| mo031 | h | Compagnon professionnel III/CP2 chapiste. (main-d'œuvre) | 0.051 | 24.11 | 1.23 |
| mo069 | h | Ouvrier professionnel II/OP chapiste. (main-d'œuvre) | 0.051 | 21.40 | 1.09 |
| % | % | Coûts directs complémentaires | 2 % | 6.69 | 0.13 |
|  |  | Coûts directs |  |  | 6.82 |
