# Dallage en béton massif de 10 cm d'épaisseur, réalisé avec béton C16/20 (X0(F); D10; S3; Cl 1,0) prêt à l'emploi et coulage depuis le camion, extension et vibrage manuel, avec des joints de retrait

- Propriété du fichier: CYPE INGENIEROS, S.A.
- Format: FIEBDC-3/2002
- Devise: EUR
- Coûts indirects: 3.00 %
- Frais généraux: 13.00 %
- Bénéfice: 6.00 %
- TVA: 20.00 %

## G Structure et gros oeuvre

### GB Planchers bas

#### GBD Dallages

**GBD010** m² Dallage en béton massif de 10 cm d'épaisseur, réalisé avec béton C16/20 (X0(F); D10; S3; Cl 1,0) prêt à l'emploi et coulage depuis le camion, extension et vibrage manuel, avec des joints de retrait.
Réalisation d'un dallage en béton massif de 10 cm d'épaisseur, réalisé avec béton C16/20 (X0(F); D10; S3; Cl 1,0) prêt à l'emploi et coulage depuis le camion, sans traitement de sa surface; appuyée sur une couche de base existante (non comprise dans ce prix). Comprend la préparation de la surface d'appui du béton, la répartition et le vibrage du béton via règle vibrante, la réalisation de joints de construction et la mise en place d'un panneau de polystyrène expansé de 3 cm d'épaisseur, autour des éléments interrompant le dallage, tels que des poteaux ou des murs, pour l'exécution des joints de rétraction; l'embout ou la connexion des éléments extérieurs (cadres de regards, bouches d'écoulement, siphons, etc.) des réseaux des installations réalisées sous le dallage; le séchage du béton; la réalisation des joints de retrait de 5 à 10 mm de largeur, avec une profondeur de 1/3 d'épaisseur du dallage, réalisées avec une scie à disque, en formant un quadrillage, et le nettoyage du joint.
Inclut: Préparation de la surface d'appui du béton, en vérifiant la densité et les cotes du terrain. Implantation des joints de construction et de dilatation. Application des niveaux à l'aide de guides en béton ou de règles. Arrosage de la surface de base. Réalisation des joints de construction et des joints périmétriques de dilatation. Coulage et compactage du béton. Séchage du béton. Implantation des joints de retrait. Découpe du revêtement en béton avec une scie à disque. Nettoyage final des joints de retrait.
Critère de métré de projet: Surface mesurée selon documentation graphique du Projet.
Critère de mesure de l'ouvrage: On mesurera la surface réellement exécutée selon les spécifications du Projet, en déduisant la surface occupée par les poteaux situés dans le périmètre.

| Code | U | Désignation | Quantité | Prix | Montant |
|---|---|---|---|---|---|
| mt10hmf030h | m³ | Béton massif C16/20 (X0(F); D10; S3; Cl 1,0), prêt à l'emploi, selon NF EN 206-1. (matériau) | 0.105 | 103.20 | 10.84 |
| mt16pea020c | m² | Panneau rigide en polystyrène expansé, selon NF EN 13163, usinage latéral droit, de 30 mm d'épaisseur, résistance thermique 0,8 m²K/W, conductivité thermique 0,036 W/(mK), pour joint de dilatation. (matériau) | 0.050 | 2.01 | 0.10 |
| mq06vib020 | h | Règle vibrante de 3 m. (matériel) | 0.084 | 4.66 | 0.39 |
| mq06cor020 | h | Équipement pour découpage de joints dans les dallages en béton. (matériel) | 0.082 | 9.48 | 0.78 |
| au00auh020 |  | Rigole pour le coulage du béton. | 1.000 | 0.00 | 0.00 |
| mo112 | h | Ouvrier d'exécution I/OE2 construction. (main-d'œuvre) | 0.082 | 20.85 | 1.71 |
| mo020 | h | Compagnon professionnel III/CP2 construction. (main-d'œuvre) | 0.061 | 24.11 | 1.47 |
| mo113 | h | Ouvrier d'exécution I/OE1 construction. (main-d'œuvre) | 0.061 | 20.14 | 1.23 |
| mo077 | h | Ouvrier professionnel II/OP construction. (main-d'œuvre) | 0.030 | 21.40 | 0.64 |
| % | % | Coûts directs complémentaires | 2 % | 17.16 | 0.34 |
|  |  | Coûts directs |  |  | 17.50 |
