# Cheminée traditionnelle "in situ"

- Propriété du fichier: CYPE INGENIEROS, S.A.
- Format: FIEBDC-3/2002
- Devise: EUR
- Coûts indirects: 3.00 %
- Frais généraux: 13.00 %
- Bénéfice: 6.00 %
- TVA: 20.00 %

## T Équipements techniques

### TC ECS et chauffage

#### TCN Bois et charbon

**TCN020** U Cheminée traditionnelle "in situ", composée d'un foyer ouvert de briques réfractaires en terre cuite, pose avec du mortier réfractaire Morfex "GRUPO PUMA" et d'une hotte de briques creuses en terre cuite revêtue de plâtre.
Réalisation d'une cheminée à feu ouvert ou cheminée traditionnelle, réalisée "in situ", composée d'un foyer ouvert en maçonnerie de briques réfractaires en terre cuite de 23x6x6 cm, pose sur mortier réfractaire Morfex "GRUPO PUMA", composé de ciment alumineux et granulats spéciaux, et d'une hotte en maçonnerie de briques creuses en terre cuite jusqu'au plancher, pose sur mortier de ciment, industriel, M-5, avec chambre à chaleur et caisson de décompression. Comprend un coupe-feu en plaques d'acier réglable et un revêtement postérieur de la couche et du conduit des fumées avec une première couche de crépi avec une pâte de plâtre de construction B1 et une seconde couche d'enduit avec pâte de plâtre pour enduit mince C6. Ne comprend ni la fourniture ni la mise en place des matériaux formant le revêtement décoratif du foyer et constituant le corps de la cheminée ni le conduit pour l'évacuation des produits de la combustion. Totalement montée et connectée.
Inclut: Implantation et tracé dans le plancher des cloisons à réaliser. Mise en place des pièces par rangées à niveau. Révision des joints et nettoyage. Réalisation d'une chambre et d'un conduit d'évacuation des produits de la combustion jusqu'au plancher. Préparation du support qui va être revêtu. Gâchage du plâtre gros. Extension de la pâte de plâtre gros. Gâchage du plâtre fin. Régularisation du revêtement via l'exécution d'un enduit, en étendant la pâte de plâtre fin sur le mur garni. Connexion au conduit d'évacuation.
Critère de métré de projet: Nombre d'unités prévues, selon documentation graphique du Projet.
Critère de mesure de l'ouvrage: On mesurera le nombre d'unités réellement exécutées selon les spécifications du Projet.

| Code | U | Désignation | Quantité | Prix | Montant |
|---|---|---|---|---|---|
| mt05bre010b | U | Brique réfractaire en terre cuite, 23x6,5x6,5 cm, selon NF EN 771-1. (matériau) | 425.000 | 0.51 | 216.75 |
| mt09mcp250d | kg | Mortier réfractaire Morfex "GRUPO PUMA", composé de ciment alumineux et granulats spéciaux, pour la mise en place de briques réfractaires et pour enduits dans foyers. (matériau) | 147.520 | 0.76 | 112.12 |
| mt04lcc010a | U | Brique creuse en terre cuite (mahón), à revêtir, 29x14x4 cm, selon NF EN 771-1. (matériau) | 90.000 | 0.13 | 11.70 |
| mt04lcc010c | U | Brique creuse en terre cuite (tochana), à revêtir, 29x14x9 cm, selon NF EN 771-1. (matériau) | 16.000 | 0.16 | 2.56 |
| mt08aaa010a | m³ | Eau. (matériau) | 0.054 | 1.50 | 0.08 |
| mt09mif010ca | t | Mortier industriel pour maçonnerie, de ciment, couleur gris, catégorie M-5 (résistance à la compression 5 N/mm²), fourni en sacs, selon NF EN 998-2. (matériau) | 0.297 | 32.25 | 9.58 |
| mt09pye010a | m³ | Pâte de plâtre pour application en couche mince C6, selon NF EN 13279-1. (matériau) | 0.030 | 88.58 | 2.66 |
| mt09pye010b | m³ | Pâte de plâtre de construction B1, selon NF EN 13279-1. (matériau) | 0.170 | 78.89 | 13.41 |
| mt38www020 | U | Coupe-feu réglable en tôle d'acier. (matériau) | 1.000 | 54.85 | 54.85 |
| mt38www010 | U | Produits complémentaires pour installation de chauffage. (matériau) | 2.000 | 1.68 | 3.36 |
| mo020 | h | Compagnon professionnel III/CP2 construction. (main-d'œuvre) | 22.080 | 24.11 | 532.35 |
| mo113 | h | Ouvrier d'exécution I/OE1 construction. (main-d'œuvre) | 22.871 | 20.14 | 460.62 |
| mo033 | h | Compagnon professionnel III/CP2 plâtrier. (main-d'œuvre) | 2.208 | 24.11 | 53.23 |
| mo071 | h | Ouvrier professionnel II/OP plâtrier. (main-d'œuvre) | 1.104 | 21.40 | 23.63 |
| % | % | Coûts directs complémentaires | 2 % | 1496.90 | 29.94 |
|  |  | Coûts directs |  |  | 1526.84 |
