# Imperméabilisation sous radier

- Propriété du fichier: CYPE INGENIEROS, S.A.
- Format: FIEBDC-3/2002
- Devise: EUR
- Coûts indirects: 3.00 %
- Frais généraux: 13.00 %
- Bénéfice: 6.00 %
- TVA: 20.00 %

**EES010** m² Imperméabilisation sous radier, avec écran de bitume modifié avec un élastomère SBS, LBM(SBS)-48-FP, Imperpuma BM PY-48 "GRUPO PUMA", terminée avec film plastique thermofusible sur les deux faces totalement adhérée au support avec chalumeau, impression préalable de celui-ci avec émulsion asphaltique stable, Imperpuma "GRUPO PUMA", et protégée avec une couche antipoinçonnante de géotextile non tissé composé de fibres de polyester unies par aiguilletage, (150 g/m²), prête pour le coulage du béton de la fondation.
Réalisation d'une imperméabilisation sous radier, par écran de bitume modifié avec un élastomère SBS, LBM(SBS)-48-FP, Imperpuma BM PY-48 "GRUPO PUMA", masse nominale 4,8 kg/m², avec une armature de feutre de polyester de 160 g/m², terminée avec film plastique thermofusible sur les deux faces, totalement adhérée au support avec chalumeau, impression préalable de celui-ci avec émulsion asphaltique stable, Imperpuma "GRUPO PUMA", et protégée avec une couche antipoinçonnante de géotextile non tissé composé de fibres de polyester unies par aiguilletage, avec une résistance à la traction longitudinale de 1,88 kN/m, une résistance à la traction transversale de 1,49 kN/m, une ouverture de cône à l'essai de perforation dynamique selon NF EN ISO 13433 inférieure à 40 mm, résistance CBR au poinçonnement 0,3 kN et une masse superficielle de 150 g/m², prête pour le coulage du béton de la fondation (non comprise dans ce prix). Comprend le nettoyage et la préparation de la surface, les chutes, les recouvrements des membranes asphaltiques et bande de renfort de bitume modifié avec élastomère SBS, LBM(SBS)-40-FP, de 32 cm de largeur, terminée avec film plastique thermofusible sur les deux faces placées dans tous les angles et aux rencontres du radier avec les murs.
Inclut: Nettoyage et préparation de la surface sur laquelle doit être appliquée l'imperméabilisation. Application de la couche d'impression. Mise en place de la bande de renfort. Réalisation de l'imperméabilisation et mise en place du géotextile séparateur. Traitement des éléments particuliers (angles, arêtes, etc.).
Critère de métré de projet: Surface mesurée selon documentation graphique du Projet.
Critère de mesure de l'ouvrage: On mesurera la surface réellement exécutée selon les spécifications du Projet, y compris les bords et les recouvrements.

| Code | U | Désignation | Quantité | Prix | Montant |
|---|---|---|---|---|---|
| mt14pap100a | kg | Émulsion asphaltique stable, Imperpuma "GRUPO PUMA". (matériau) | 0.500 | 2.49 | 1.25 |
| mt14pap020e | m² | Écran de bitume modifié avec un élastomère SBS, LBM(SBS)-48-FP, Imperpuma BM PY-48 "GRUPO PUMA", masse nominale 4,8 kg/m², avec une armature de feutre de polyester de 160 g/m², de surface non protégée terminée avec film plastique thermofusible sur les deux faces. Selon NF EN 13707. (matériau) | 1.100 | 15.26 | 16.79 |
| mt14pap025d | m | Bande de renfort de bitume modifié avec élastomère SBS, LBM(SBS)-40-FP, de 32 cm de largeur, masse nominale 4 kg/m², avec une armature de feutre de polyester de 135 g/m², de surface non protégée terminée avec film plastique thermofusible sur les deux faces. Selon NF EN 13707. (matériau) | 0.500 | 4.54 | 2.27 |
| mt14gsa020bc | m² | Géotextile non tissé composé de fibres de polyester unies par aiguilletage, avec une résistance à la traction longitudinale de 1,88 kN/m, une résistance à la traction transversale de 1,49 kN/m, une ouverture de cône à l'essai de perforation dynamique selon NF EN ISO 13433 inférieure à 40 mm, résistance CBR au poinçonnement 0,3 kN et une masse superficielle de 150 g/m², selon NF EN 13252. (matériau) | 1.100 | 0.53 | 0.58 |
| mo029 | h | Compagnon professionnel III/CP2 poseur de lames imperméabilisantes. (main-d'œuvre) | 0.121 | 24.11 | 2.92 |
| mo067 | h | Ouvrier professionnel II/OP poseur de lames imperméabilisantes. (main-d'œuvre) | 0.121 | 21.40 | 2.59 |
| % | % | Coûts directs complémentaires | 2 % | 26.40 | 0.53 |
|  |  | Coûts directs |  |  | 26.93 |
