# Revêtement des parements extérieurs avec du mortier industriel Morcemsec Active Proyectable "GRUPO PUMA"

- Propriété du fichier: CYPE INGENIEROS, S.A.
- Format: FIEBDC-3/2002
- Devise: EUR
- Coûts indirects: 3.00 %
- Frais généraux: 13.00 %
- Bénéfice: 6.00 %
- TVA: 20.00 %

**ENM060** m² Revêtement des parements extérieurs avec du mortier industriel Morcemsec Active Proyectable "GRUPO PUMA", type CR CSIV W2, selon NF EN 998-1, couleur blanche, à base de ciment TX, photocatalytique, décontaminant et autonettoyant, i.active "CIMENTS FRANÇAIS ITALCEMENTI GROUP", épaisseur 15 mm, appliqué mécaniquement, armé et renforcé avec maille anti-alcalin dans les changements de matériaux et en rive de plancher.
Réalisation dans les façades d'un revêtement continu de 15 mm d'épaisseur, imperméable à l'eau de pluie, avec du mortier industriel Morcemsec Active Proyectable "GRUPO PUMA", type CR CSIV W2, selon NF EN 998-1, couleur blanche, composé de ciment TX, photocatalytique, décontaminant et autonettoyant, i.active "CIMENTS FRANÇAIS ITALCEMENTI GROUP", poussière de marbre et additifs organiques et inorganiques. Appliqué mécaniquement sur une surface de brique en terre cuite, brique ou bloc en béton ou brique en terre cuite à isolation rapportée, pose à joint mince. Comprend la préparation de la surface support, mise en place de maille de fibre de verre anti-alcalin pour le renfort des rencontres entre différents matériaux et en rive de plancher, sur 20% de la surface du parement, la réalisation des joints, les angles, les guides, les arêtes, les mouchettes, les jambages et les linteaux, les arrêts aux rencontres avec les parements, les revêtements ou les autres éléments reçus sur sa surface.
Inclut: Préparation de la surface support. Détails des plans de travail. Fini en arête et réalisation des joints. Préparation du mortier monocouche. Application du mortier monocouche. Réglage et lissage du revêtement. Finition superficielle. Révisions et nettoyage final.
Critère de métré de projet: Surface mesurée selon documentation graphique du Projet, en déduisant les ouvertures de surface supérieure à 3 m² et en incluant le développement des mouchettes.
Critère de mesure de l'ouvrage: On mesurera la surface réellement exécutée selon les spécifications du Projet, en déduisant les ouvertures de surface supérieure à 3 m² et en incluant le développement des mouchettes.

| Code | U | Désignation | Quantité | Prix | Montant |
|---|---|---|---|---|---|
| mt28mop211d | kg | Mortier industriel Morcemsec Active Proyectable "GRUPO PUMA", type CR CSIV W2, selon NF EN 998-1, couleur blanche, composé de ciment TX, photocatalytique, décontaminant et autonettoyant, i.active "CIMENTS FRANÇAIS ITALCEMENTI GROUP", poussière de marbre et additifs organiques et inorganiques. (matériau) | 24.000 | 0.92 | 22.08 |
| mt28mon040a | m² | Maille de fibre de verre, anti-alcalin, de 10x10 mm d'ouverture de maille, de 750 à 900 microns d'épaisseur et de 200 à 250 g/m² de masse superficielle, avec 25 kp/cm² de résistance à la traction, pour armer les mortiers. (matériau) | 0.210 | 2.41 | 0.51 |
| mt28mon030 | m | Profilé pour joints en PVC. (matériau) | 0.750 | 0.35 | 0.26 |
| mt28mon050 | m | Profilé en PVC rigide pour la réalisation d'arêtes dans les revêtements en mortier monocouche. (matériau) | 1.250 | 0.37 | 0.46 |
| mq06pym010 | h | Mélangeuse-pompeuse pour mortiers et plâtres projetés, de 3 m³/h. (matériel) | 0.231 | 7.95 | 1.84 |
| mo039 | h | Compagnon professionnel III/CP2 enduiseur. (main-d'œuvre) | 0.090 | 24.11 | 2.17 |
| mo111 | h | Ouvrier d'exécution I/OE2 enduiseur. (main-d'œuvre) | 0.110 | 21.26 | 2.34 |
| % | % | Coûts directs complémentaires | 4 % | 29.66 | 1.19 |
|  |  | Coûts directs |  |  | 30.85 |
