# Revêtement décoratif de façades avec une peinture Pliolite lisse

- Propriété du fichier: CYPE INGENIEROS, S.A.
- Format: FIEBDC-3/2002
- Devise: EUR
- Coûts indirects: 3.00 %
- Frais généraux: 13.00 %
- Bénéfice: 6.00 %
- TVA: 20.00 %

**EPL010** m² Revêtement décoratif de façades avec une peinture Pliolite lisse, pour la réalisation de la couche de finition dans les revêtements continus bicouches; nettoyage et ponçage préalable du support de mortier industriel, en bon état de conservation, couche de fond et une couche de finition (rendement: 0,275 l/m² ).
Réalisation sur les façades d'une couche de finition pour revêtements continus bicouche avec une peinture Pliolite, couleur blanche, texture lisse, par application d'une couche de fond de peinture autonettoyante, basée sur résines de Pliolite et dissolvants organiques comme fixateur de surface, et une couche de finition avec peinture autonettoyante, à base de résines de Pliolite et dissolvants organiques, résistante aux intempéries, à l'eau de pluie, aux milieux marins et à la pluie acide, couleur blanche, finition mat, appliquée à la brosse, au rouleau ou au pistolet, (rendement: 0,275 l/m² ). Comprend la préparation et le nettoyage préalable du support de mortier industriel, en bon état de conservation, à l'aide de brosses ou d'éléments adaptés et ponçage des petites adhérences et imperfections réalisation des joints, des coins, des arêtes et des arrêts aux rencontres avec des parements, les revêtements ou autres éléments fixés sur sa surface.
Inclut: Préparation, nettoyage et ponçage préalable du support. Application d'une couche de fond. Application d'une couche de finition.
Critère de métré de projet: Surface mesurée selon documentation graphique du Projet, avec le même critère que le support base.
Critère de mesure de l'ouvrage: On mesurera la surface réellement exécutée selon les spécifications du Projet, avec le même critère que le support de base.

| Code | U | Désignation | Quantité | Prix | Montant |
|---|---|---|---|---|---|
| mt27pij100a | l | Peinture autonettoyante à base de résines de Pliolite et dissolvants organiques, résistant aux intempéries, à l'eau de pluie, aux milieux marins et à la pluie acide, couleur blanche, finition mate, appliquée à la brosse, au rouleau ou au pistolet. (matériau) | 0.275 | 3.45 | 0.95 |
| mt27pij100c | l | Peinture autonettoyante à base de résines de Pliolite et dissolvants organiques, résistant aux intempéries, à l'eau de pluie, aux milieux marins et à la pluie acide, couleur blanche, finition mate, appliquée à la brosse, au rouleau ou au pistolet. (matériau) | 0.275 | 3.45 | 0.95 |
| mo038 | h | Compagnon professionnel III/CP2 peintre. (main-d'œuvre) | 0.172 | 24.11 | 4.15 |
| mo076 | h | Ouvrier professionnel II/OP peintre. (main-d'œuvre) | 0.172 | 21.40 | 3.68 |
| % | % | Coûts directs complémentaires | 2 % | 9.73 | 0.19 |
|  |  | Coûts directs |  |  | 9.92 |
