# Application manuelle de deux couches de peinture plastique thermo-isolante couleur blanche

- Propriété du fichier: CYPE INGENIEROS, S.A.
- Format: FIEBDC-3/2002
- Devise: EUR
- Coûts indirects: 3.00 %
- Frais généraux: 13.00 %
- Bénéfice: 6.00 %
- TVA: 20.00 %

**EPP020** m² Application manuelle de deux couches de peinture plastique thermo-isolante couleur blanche, finition mate, texture lisse, diluées avec 15% d'eau, (rendement: 0,29 l/m² chaque couche); application préalable d'une couche d'impression acrylique régulière de l'absorption, sur parement extérieur en mortier.
Application manuelle de deux couches de peinture plastique thermo-isolante couleur blanche, finition mate, texture lisse, diluées avec 15% d'eau, (rendement: 0,29 l/m² chaque couche); application préalable d'une couche d'impression acrylique régulière de l'absorption, sur parement extérieur en mortier.
Inclut: Préparation, nettoyage et ponçage préalable du support. Préparation du mélange. Application d'une couche de fond. Application de deux couches de finition.
Critère de métré de projet: Surface mesurée selon documentation graphique du Projet, avec le même critère que le support base.
Critère de mesure de l'ouvrage: On mesurera la surface réellement exécutée selon les spécifications du Projet, avec le même critère que le support de base.
Critère d'évaluation économique: Le prix comprend la protection des éléments du contour qui pourraient être affectés pendant les travaux et la résolution des points singuliers.

| Code | U | Désignation | Quantité | Prix | Montant |
|---|---|---|---|---|---|
| mt27pfs010b | l | Impression acrylique, régulant l'absorption, perméable à la vapeur d'eau et résistante aux alcalis, à appliquer à la brosse, au rouleau ou au pistolet. (matériau) | 0.058 | 9.88 | 0.57 |
| mt27pii050r | l | Peinture thermo-isolante pour extérieur, à base de résines acryliques, couleur blanche, finition mate, texture lisse, perméable à la vapeur d'eau et résistant aux alcalis, conductivité thermique 0,0406 W/(mK); à appliquer à la brosse, au rouleau ou au pistolet, selon NF EN 1504-2. (matériau) | 0.580 | 14.44 | 8.38 |
| mo038 | h | Compagnon professionnel III/CP2 peintre. (main-d'œuvre) | 0.172 | 24.11 | 4.15 |
| mo076 | h | Ouvrier professionnel II/OP peintre. (main-d'œuvre) | 0.172 | 21.40 | 3.68 |
| % | % | Coûts directs complémentaires | 2 % | 16.78 | 0.34 |
|  |  | Coûts directs |  |  | 17.12 |
