# Couverture en ardoise naturelle

- Propriété du fichier: CYPE INGENIEROS, S.A.
- Format: FIEBDC-3/2002
- Devise: EUR
- Coûts indirects: 3.00 %
- Frais généraux: 13.00 %
- Bénéfice: 6.00 %
- TVA: 20.00 %

**EUA010** m² Couverture en ardoise naturelle, pose à pureau entier, avec une pente moyenne de 70%, composée de: imperméabilisation: membrane d'étanchéité, hautement perméable à la vapeur d'eau en polypropylène; couverture: pièces rectangulaires d'ardoise pour toiture, 40x22 cm fixées avec crochets sur un lattis en bois.
Couverture en ardoise naturelle, pose à pureau entier, avec une pente moyenne de 70%, composée de: IMPERMÉABILISATION: membrane d'étanchéité, hautement perméable à la vapeur d'eau en polypropylène, de 500 µm d'épaisseur, fixée mécaniquement COUVERTURE: pièces rectangulaires d'ardoise pour toiture, 40x22 cm fixée avec crochet à agrafe en acier inoxydable sur un lattis en bois. Comprend les pièces de ventilation en toiture.
Inclut: Nettoyage et préparation de la surface. Mise en place de l'écran HPV. Situation et fixation du lattis à intervalles réguliers. Fixation des pièces d'ardoise sur les liteaux avec des crochets.
Critère de métré de projet: Surface du pan mesurée en grandeur réelle, selon documentation graphique du Projet.
Critère de mesure de l'ouvrage: On mesurera, en grandeur réelle, la surface réellement exécutée selon les spécifications du Projet.

| Code | U | Désignation | Quantité | Prix | Montant |
|---|---|---|---|---|---|
| mt13piz200e | U | Pièce rectangulaire d'ardoise pour toiture, 40x22 cm, selon NF EN 12326-1. (matériau) | 32.000 | 0.46 | 14.72 |
| mt13blw020c | m | Liteau en bois de sapin, 27x40 mm, classe d'emploi 2 selon NF EN 335. (matériau) | 7.586 | 0.34 | 2.58 |
| mt13blw020b | m | Liteau en bois de sapin, 27x27 mm, classe d'emploi 2 selon NF EN 335. (matériau) | 1.833 | 0.26 | 0.48 |
| mt13eag022 | U | Clou en acier pour fixation de la lambourde en bois au support en bois. (matériau) | 14.986 | 0.04 | 0.60 |
| mt15iso020b | m² | Membrane d'étanchéité, hautement perméable à la vapeur d'eau en polypropylène, de 500 µm d'épaisseur, Euroclasse E de réaction au feu. (matériau) | 1.300 | 4.63 | 6.02 |
| mt13piz051 | U | Pièce de ventilation en tôle galvanisée. (matériau) | 0.028 | 6.31 | 0.18 |
| mt13piz053b | m² | Lame de zinc naturel de 0,65 mm d'épaisseur, en bobine. (matériau) | 0.200 | 11.82 | 2.36 |
| mt13piz055q | U | Crochet à agrafe de 110 mm, en acier inoxydable X6Cr17 selon NF EN 10088-3, pour la fixation d'ardoises dans les toitures inclinées. (matériau) | 32.000 | 0.05 | 1.60 |
| mo029 | h | Compagnon professionnel III/CP2 poseur de lames imperméabilisantes. (main-d'œuvre) | 0.303 | 24.11 | 7.31 |
| mo067 | h | Ouvrier professionnel II/OP poseur de lames imperméabilisantes. (main-d'œuvre) | 0.303 | 21.40 | 6.48 |
| mo074 | h | Ouvrier professionnel II/OP couvreur spécialisé en ardoise. (main-d'œuvre) | 0.519 | 21.40 | 11.11 |
| mo036 | h | Compagnon professionnel III/CP2 couvreur spécialisé en ardoise. (main-d'œuvre) | 0.519 | 24.11 | 12.51 |
| % | % | Coûts directs complémentaires | 2 % | 65.95 | 1.32 |
|  |  | Coûts directs |  |  | 67.27 |
