# Carrelage en faïence finition lisse

- Propriété du fichier: CYPE INGENIEROS, S.A.
- Format: FIEBDC-3/2002
- Devise: EUR
- Coûts indirects: 3.00 %
- Frais généraux: 13.00 %
- Bénéfice: 6.00 %
- TVA: 20.00 %

**FMC030** m² Carrelage en faïence finition lisse, 20x20 cm, 8 €/m², capacité d'absorption en eau E<10%, groupe BIII, résistance au glissement jusqu'à 15, placé sur une surface support en plâtre ou en plaques de plâtre, sur les parements intérieurs, via mortier-colle, C1 TE, avec résistant au glissement et temps ouvert allongé Pegoland Especial "GRUPO PUMA", avec joints minces (séparation entre 1,5 et 3 mm); cantonnières de PVC.
Fourniture et mise en place d'un carrelage en faïence finition lisse, 20x20 cm, 8 €/m², capacité d'absorption en eau E<10%, groupe BIII, selon NF EN 14411, résistance au glissement jusqu'à 15 selon ENV 12633, placé avec du mortier-colle, C1 TE, avec résistant au glissement et temps ouvert allongé Pegoland Especial "GRUPO PUMA". Comprend la préparation de la surface support en plâtre ou en plaques de plâtre; l'implantation, les découpes, cantonnières de PVC, et les joints; le jointoiement avec du mortier de joints cémenteux Morcem Lechada "GRUPO PUMA", type L, couleur Blanco, pour joints de jusqu'à 3 mm; la finition et le nettoyage final.
Inclut: Préparation de la surface support. Implantation des niveaux et disposition des carreaux. Mise en place de guides ou de règles. Préparation et application de l'adhésif. Réalisation de joints de mouvement. Mise en place des carreaux. Réalisation des coins extérieurs et intérieurs. Jointoiement de carreaux. Finition et nettoyage final.
Critère de métré de projet: Surface mesurée selon documentation graphique du Projet, en déduisant les ouvertures de surface supérieure à 3 m². Le métré par ruptures et recoupes n'a pas été incrémenté 5% de pièces de plus a été considéré dans la décomposition.
Critère de mesure de l'ouvrage: On mesurera la surface réellement exécutée selon les spécifications du Projet, en déduisant les ouvertures de surface supérieure à 3 m².

| Code | U | Désignation | Quantité | Prix | Montant |
|---|---|---|---|---|---|
| mt09mcp010g | kg | Mortier-colle, C1 TE, avec résistant au glissement et temps ouvert allongé, selon NF EN 12004, Pegoland Especial, "GRUPO PUMA", couleur gris, pour la mise en place en couche mince de pièces céramiques avec degré d'absorption moyen/élevé en revêtements intérieurs, revêtements intérieurs et extérieurs, soubassements et spécialement dans carrelage sur plâtre et carreaux de piscine avec mosaïque vitrée, composé de ciment à haute résistance, granulats sélectionnés, additifs et résines synthétiques. (matériau) | 4.000 | 0.30 | 1.20 |
| mt19awa010 | m | Cantonnière en PVC à coins carrelés. (matériau) | 0.500 | 1.32 | 0.66 |
| mt19aba010b800 | m² | Carreau en céramique de carreau de faïence lisse, 20x20 cm, 8,00€/m², capacité d'absorption en eau E>10%, groupe BIII, selon NF EN 14411, résistance au glissement jusqu'à 15 selon ENV 12633. (matériau) | 1.050 | 8.00 | 8.40 |
| mt09mcp020ja | kg | Mortier de joints cémenteux Morcem Lechada "GRUPO PUMA", type L, couleur Blanco, pour joints de jusqu'à 3 mm, composé de ciment blanc à haute résistance et additifs spéciaux. (matériau) | 0.600 | 1.67 | 1.00 |
| mo024 | h | Compagnon professionnel III/CP2 carreleur en revêtements muraux. (main-d'œuvre) | 0.364 | 24.11 | 8.78 |
| mo062 | h | Ouvrier professionnel II/OP carreleur en revêtements muraux. (main-d'œuvre) | 0.364 | 21.40 | 7.79 |
| % | % | Coûts directs complémentaires | 2 % | 27.83 | 0.56 |
|  |  | Coûts directs |  |  | 28.39 |
