# Revêtement thermique et acoustique

- Propriété du fichier: CYPE INGENIEROS, S.A.
- Format: FIEBDC-3/2002
- Devise: EUR
- Coûts indirects: 3.00 %
- Frais généraux: 13.00 %
- Bénéfice: 6.00 %
- TVA: 20.00 %

**FNT010** m² Revêtement thermique et acoustique, de mortier léger de chaux et perlite, Morcem Perla "GRUPO PUMA", projeté, à vue, de 10 mm d'épaisseur, sur parement vertical, finition enduit de plâtre pour enduit mince C6, avec cornières.
Réalisation d'un revêtement thermique et acoustique continu intérieur, à vue, sur parement vertical, constitué d'une couche de mortier léger de chaux et perlite, Morcem Perla "GRUPO PUMA", de 10 mm d'épaisseur, appliqué via la projection mécanique et finition enduit de plâtre pour enduit mince C6. Comprend la mise en place de cornières en plastique et en métal avec perforations, la réalisation des angles rentrants, la garniture des vides, les liaisons au niveau des plinthes et l'échafaudage.
Inclut: Préparation du support qui va être revêtu. Réalisation des guides. Mise en place de cornières dans les coins et les saillies. Préparation du mortier dans la mélangeuse. Projection mécanique du mortier. Application d'un règle en aluminium. Passage de la lame d'acier. Application de l'enduit.
Critère de métré de projet: Surface mesurée du revêtement de sol jusqu'au plafond, selon documentation graphique du Projet, sans déduire les ouvertures inférieures à 4 m² et en déduisant, dans les ouvertures de surface supérieure à 4 m², l'excès sur les 4 m². N'ont pas été décomptés les parements verticaux possédant des armoires encastrées, quelles que soient leurs dimensions.
Critère de mesure de l'ouvrage: On mesurera, à bande courante, la surface réellement exécutée selon les spécifications du Projet, en considérant comme hauteur la distance entre le revêtement de sol et le plafond, sans déduire les ouvertures inférieures à 4 m² et en déduisant, dans les ouvertures de surface supérieure à 4 m², l'excès sur les 4 m². Les parements possédant des armoires encastrées ne seront pas décomptés quelles que soient leurs dimensions.

| Code | U | Désignation | Quantité | Prix | Montant |
|---|---|---|---|---|---|
| mt09mcp270a | kg | Mortier de ravalement, isolant thermique et acoustique, Morcem Perla "GRUPO PUMA", constitué de chaux, perlite expansée et additifs. (matériau) | 16.000 | 0.48 | 7.68 |
| mt09pye010a | m³ | Pâte de plâtre pour application en couche mince C6, selon NF EN 13279-1. (matériau) | 0.003 | 88.58 | 0.27 |
| mt28vye010 | m | Cornière en plastique et en métal, stable à l'action des sulfates. (matériau) | 0.215 | 0.35 | 0.08 |
| mq06pym010 | h | Mélangeuse-pompeuse pour mortiers et plâtres projetés, de 3 m³/h. (matériel) | 0.100 | 7.95 | 0.80 |
| mo033 | h | Compagnon professionnel III/CP2 plâtrier. (main-d'œuvre) | 0.258 | 24.11 | 6.22 |
| mo071 | h | Ouvrier professionnel II/OP plâtrier. (main-d'œuvre) | 0.152 | 21.40 | 3.25 |
| % | % | Coûts directs complémentaires | 2 % | 18.30 | 0.37 |
|  |  | Coûts directs |  |  | 18.67 |
