# Revêtement de sol de carreaux céramiques en grès émaillé

- Propriété du fichier: CYPE INGENIEROS, S.A.
- Format: FIEBDC-3/2002
- Devise: EUR
- Coûts indirects: 3.00 %
- Frais généraux: 13.00 %
- Bénéfice: 6.00 %
- TVA: 20.00 %

**FSC010** m² Revêtement de sol de carreaux céramiques en grès émaillé, de 25x25 cm, 8 €/m², capacité d'absorption en eau E<3%, groupe BIb, résistance au glissement jusqu'à 15, pose avec du mortier-colle amélioré, C2 FT, avec prise rapide et résistant au glissement Pegoland Fast Super "GRUPO PUMA" et jointoiement avec du mortier de joints cémenteux Morcem Lechada "GRUPO PUMA", type L, couleur Blanco, pour joints de jusqu'à 3 mm.
Fourniture et réalisation d'un revêtement de sol via la méthode de mise en place par couche mince, de carreaux céramiques en grès émaillé, de 25x25 cm, 8 €/m², capacité d'absorption en eau E<3%, groupe BIb, selon NF EN 14411, résistance au glissement jusqu'à 15 selon ENV 12633; capacité d'absorption en eau E<3%, groupe BIb, selon NF EN 14411, résistance au glissement jusqu'à 15 selon ENV 12633, pose avec du mortier-colle amélioré, C2 FT, avec prise rapide et résistant au glissement Pegoland Fast Super "GRUPO PUMA" et jointoiement avec du mortier de joints cémenteux Morcem Lechada "GRUPO PUMA", type L, couleur Blanco, pour joints de jusqu'à 3 mm. Comprend le nettoyage, la vérification de la surface support, les implantations, les découpes, la réalisation des joints périmétriques continus, de largeur supérieure ou égale à 5 mm, aux limites avec les parois, les poteaux intérieurs et les élévations de niveau et, s'il y a lieu, les joints de cloisons et les joints de rupture existant dans le support, l'élimination du matériau excédant de jointoiement et le nettoyage final du revêtement.
Inclut: Nettoyage et vérification de la surface support. Implantation des niveaux de finition. Implantation de la disposition des pièces et des joints de dilatation. Application de l'adhésif. Mise en place des dalles à la pointe de la truelle. Réalisation des joints de fractionnement, de périmètre et de rupture. Jointoiement. Suppression et nettoyage du matériau excédant. Nettoyage final du revêtement.
Critère de métré de projet: Surface utile, mesurée selon documentation graphique du Projet. Le métré par ruptures et recoupes n'a pas été incrémenté 5% de pièces de plus a été considéré dans la décomposition.
Critère de mesure de l'ouvrage: On mesurera la surface réellement exécutée selon les spécifications du Projet.

| Code | U | Désignation | Quantité | Prix | Montant |
|---|---|---|---|---|---|
| mt09mcp010w | kg | Mortier-colle amélioré, C2 FT, avec prise rapide et résistant au glissement, selon NF EN 12004, Pegoland Fast Super, "GRUPO PUMA", couleur gris, pour la mise en place en couche mince de tut type de pièces céramiques en revêtements intérieurs et extérieurs, composé de ciment à haute résistance, granulats sélectionnés, additifs et résines synthétiques. (matériau) | 4.000 | 1.20 | 4.80 |
| mt18bde020af800 | m² | Carreau en céramique en grès émaillé, 25x25 cm, 8,00€/m², capacité d'absorption en eau E<3%, groupe BIb, selon NF EN 14411, résistance au glissement jusqu'à 15 selon ENV 12633. (matériau) | 1.050 | 8.00 | 8.40 |
| mt09mcp020ja | kg | Mortier de joints cémenteux Morcem Lechada "GRUPO PUMA", type L, couleur Blanco, pour joints de jusqu'à 3 mm, composé de ciment blanc à haute résistance et additifs spéciaux. (matériau) | 0.600 | 1.67 | 1.00 |
| mo023 | h | Compagnon professionnel III/CP2 carreleur en revêtements de sols. (main-d'œuvre) | 0.405 | 24.11 | 9.76 |
| mo061 | h | Ouvrier professionnel II/OP carreleur en revêtements de sols. (main-d'œuvre) | 0.202 | 21.40 | 4.32 |
| % | % | Coûts directs complémentaires | 2 % | 28.28 | 0.57 |
|  |  | Coûts directs |  |  | 28.85 |
