# Revêtement de sol continu en béton massif de 10 cm d'épaisseur

- Propriété du fichier: CYPE INGENIEROS, S.A.
- Format: FIEBDC-3/2002
- Devise: EUR
- Coûts indirects: 3.00 %
- Frais généraux: 13.00 %
- Bénéfice: 6.00 %
- TVA: 20.00 %

**FSM020** m² Revêtement de sol continu en béton massif de 10 cm d'épaisseur, réalisé avec béton C16/20 (X0(F); D10; S3; Cl 1,0) prêt à l'emploi et coulage depuis le camion, extension et vibrage manuel; traité superficiellement avec du mortier durcisseur Paviland Industrial "GRUPO PUMA", couleur Gris, avec granulats de quartz, pigments et additifs, rendement 4 kg/m², avec finition talochée mécanique.
Réalisation d'un revêtement de sol continu en béton massif de 10 cm d'épaisseur, réalisé avec béton C16/20 (X0(F); D10; S3; Cl 1,0) prêt à l'emploi et coulage depuis le camion; traité superficiellement avec du mortier durcisseur Paviland Industrial "GRUPO PUMA", couleur Gris, constitué de ciment à haute résistance, granulats sélectionnés, pigments et additifs, avec un rendement approché de 4 kg/m², saupoudré manuellement sur le béton encore frais. Comprend le nettoyage de la surface support, la répartition et le vibrage du béton via règle vibrante, l'embout ou la connexion avec les éléments extérieurs (cadres de regards, bouches d'écoulement, siphons, etc.) des réseaux d'installations exécutés sous le revêtement, le talochage mécanique de toute la surface jusqu'à ce que le mortier soit totalement intégré dans le béton et le nettoyage final de la surface finie. Ne comprend pas la préparation de la couche de base existante, les joints de construction, les joints de retrait, de dilatation ni les joints périmétriques.
Inclut: Nettoyage de la surface support. Implantation des joints et des planchers de travail. Application des niveaux à l'aide de guides en béton ou de règles. Arrosage de la surface de base. Coulage et compactage du béton. Application manuelle du mortier, en s'assurant que le béton frais est totalement couvert. Lissage mécanique de la surface.
Critère de métré de projet: Surface mesurée en projection horizontale, selon documentation graphique du Projet.
Critère de mesure de l'ouvrage: On mesurera, en projection horizontale, la surface réellement exécutée selon les spécifications du Projet.

| Code | U | Désignation | Quantité | Prix | Montant |
|---|---|---|---|---|---|
| mt10hmf030h | m³ | Béton massif C16/20 (X0(F); D10; S3; Cl 1,0), prêt à l'emploi, selon NF EN 206-1. (matériau) | 0.105 | 103.20 | 10.84 |
| mt09hip010cs | kg | Mortier durcisseur Paviland Industrial "GRUPO PUMA", couleur Gris, constitué de ciment à haute résistance, granulats sélectionnés, pigments et additifs, à résistance élevée à l'abrasion, appliqué comme finition du béton lissé, saupoudré superficiellement sur le béton frais. (matériau) | 4.000 | 0.25 | 1.00 |
| mq04dua020b | h | Dumper à décharge frontale de 2 t de charge utile. (matériel) | 0.019 | 9.25 | 0.18 |
| mq06vib020 | h | Règle vibrante de 3 m. (matériel) | 0.016 | 4.66 | 0.07 |
| mq06fra010 | h | Lisseuse mécanique à béton. (matériel) | 0.557 | 5.06 | 2.82 |
| mo020 | h | Compagnon professionnel III/CP2 construction. (main-d'œuvre) | 0.255 | 24.11 | 6.15 |
| mo113 | h | Ouvrier d'exécution I/OE1 construction. (main-d'œuvre) | 0.376 | 20.14 | 7.57 |
| % | % | Coûts directs complémentaires | 2 % | 28.63 | 0.57 |
|  |  | Coûts directs |  |  | 29.20 |
