# Revêtement de sol de carreaux céramiques en grès rustique de 20x20 cm

- Propriété du fichier: CYPE INGENIEROS, S.A.
- Format: FIEBDC-3/2002
- Devise: EUR
- Coûts indirects: 3.00 %
- Frais généraux: 13.00 %
- Bénéfice: 6.00 %
- TVA: 20.00 %

## V Voiries

### VP Revêtement de sols extérieurs

#### VPA Pavés et dalles

**VPA040** m² Revêtement de sol de carreaux céramiques en grès rustique de 20x20 cm, 8 €/m², capacité d'absorption en eau E<3%, groupe AI, résistance au glissement supérieur à 45, pour extérieur, pose avec du mortier-colle, C1 T Pegoland Plus "GRUPO PUMA" et jointoiement avec du mortier de joints cémenteux Morcemcolor Extra Fina "GRUPO PUMA", type CG 2, couleur Blanco, pour joints de jusqu'à 4 mm.
Fourniture et mise en place d'un revêtement de sol carreaux céramiques en grès rustique de 20x20 cm, 8 €/m², capacité d'absorption en eau E<3%, groupe AI, selon NF EN 14411, résistance au glissement supérieur à 45 selon ENV 12633, mis en place sur couche de régularisation de 3 cm de mortier de ciment M-5, pose avec du mortier-colle, C1 T Pegoland Plus "GRUPO PUMA" et jointoiement avec du mortier de joints cémenteux Morcemcolor Extra Fina "GRUPO PUMA", type CG 2, couleur Blanco, pour joints de jusqu'à 4 mm, le tout réalisé sur un sol ferme composé de base rigide de béton massif (C20/25 (X0(F); D20; S2; Cl 1,0)), de 20 cm d'épaisseur, coulage depuis le camion avec extension et vibration avec finition talochée réalisée selon les pentes du projet et placé sur esplanade avec indice CBR > 5 (California Bearing Ratio), non comprise dans ce prix. Comprend les joints de dilatation et les découpes à réaliser pour les ajuster aux bords du confinement ou aux intrusions existantes dans le revêtement de sol.
Inclut: Implantation des niveaux de finition. Extension et compactage de la base de béton. Nettoyage et vérification du degré d'humidité de la base. Implantation de la disposition des pièces et des joints de dilatation. Application de l'adhésif. Mise en place des dalles à la pointe de la truelle. Réalisation des joints de fractionnement, de périmètre et de rupture. Jointoiement. Suppression et nettoyage du matériau excédant. Nettoyage final du revêtement.
Critère de métré de projet: Surface mesurée en projection horizontale, selon documentation graphique du Projet. Les découpes n'ont pas été prises en compte en tant que coefficient d'influence pour augmenter la mesure chaque fois qu'a été considéré, dans la décomposition, le pourcentage général de ruptures.
Critère de mesure de l'ouvrage: On mesurera, en projection horizontale, la surface réellement exécutée selon les spécifications du Projet.

| Code | U | Désignation | Quantité | Prix | Montant |
|---|---|---|---|---|---|
| mt10hmf030p | m³ | Béton massif C20/25 (X0(F); D20; S2; Cl 1,0), prêt à l'emploi, selon NF EN 206-1. (matériau) | 0.210 | 106.70 | 22.41 |
| mt09mor010c | m³ | Mortier de ciment CEM II/B-P 32,5 N type M-5, confectionné sur site avec 250 kg/m³ de ciment et une proportion en volume 1/6. (matériau) | 0.030 | 115.95 | 3.48 |
| mt09mcp010a | kg | Mortier-colle, C1 T, selon NF EN 12004, Pegoland Plus, "GRUPO PUMA", couleur gris, pour la mise en place en couche mince de pièces céramiques avec degré d'absorption moyen/élevé en revêtements intérieurs, revêtements intérieurs et extérieurs et soubassements, composé de ciment à haute résistance, granulats sélectionnés, additifs et résines synthétiques. (matériau) | 4.000 | 0.26 | 1.04 |
| mt18bcr010ge800 | m² | Carreau céramique en grès rustique, 20x20 cm, 8,00€/m², capacité d'absorption en eau E<3%, groupe AI, selon NF EN 14411, résistance au glissement supérieur à 45 selon ENV 12633. (matériau) | 1.050 | 8.00 | 8.40 |
| mt09mcp020ka | kg | Mortier de joints cémenteux Morcemcolor Extra Fina "GRUPO PUMA", type CG2, selon NF EN 13888, couleur Blanco, pour joints de jusqu'à 4 mm, composé de ciment à haute résistance, granulats sélectionnés, additifs spéciaux et pigments. (matériau) | 0.360 | 2.01 | 0.72 |
| op00sie030 |  | Scie à disque de diamant, pour table de travail, à coupe humide. | 1.000 | 0.00 | 0.00 |
| au00auh020 |  | Rigole pour le coulage du béton. | 1.000 | 0.00 | 0.00 |
| mo041 | h | Compagnon professionnel III/CP2 VRD espaces publics. (main-d'œuvre) | 0.341 | 24.11 | 8.22 |
| mo087 | h | Ouvrier professionnel II/OP VRD espaces publics. (main-d'œuvre) | 0.472 | 21.40 | 10.10 |
| % | % | Coûts directs complémentaires | 2 % | 54.37 | 1.09 |
|  |  | Coûts directs |  |  | 55.46 |
