# Revêtement de sol continu en béton imprimé de 10 cm d'épaisseur

- Propriété du fichier: CYPE INGENIEROS, S.A.
- Format: FIEBDC-3/2002
- Devise: EUR
- Coûts indirects: 3.00 %
- Frais généraux: 13.00 %
- Bénéfice: 6.00 %
- TVA: 20.00 %

## V Voiries

### VP Revêtement de sols extérieurs

#### VPB Béton

**VPB010** m² Revêtement de sol continu en béton imprimé de 10 cm d'épaisseur, avec des joints, réalisé avec béton C20/25 (X0(F); D10; S3; Cl 1,0) prêt à l'emploi et coulage depuis le camion, extension et vibrage manuel; finition imprimée en relief et traitement superficiel avec du mortier durcisseur Paviland Impreso "GRUPO PUMA", couleur Blanco, rendement 4,5 kg/m²; démoulant en poudre Paviland Desmoldeante "GRUPO PUMA", couleur Blanco et couche de scellage final avec résine Paviland Resina Base Acuosa A4 "GRUPO PUMA", incolore.
Réalisation d'un revêtement de sol continu en béton imprimé de 10 cm d'épaisseur, avec des joints, réalisé avec béton C20/25 (X0(F); D10; S3; Cl 1,0) prêt à l'emploi et coulage depuis le camion; coloriage et durcissement superficiel par saupoudrage avec du mortier durcisseur Paviland Impreso "GRUPO PUMA", couleur Blanco, constitué de ciment à haute résistance, granulats sélectionnés, pigments et additifs, rendement 4,5 kg/m²; finition imprimée en relief par estampage avec des moules en caoutchouc, application préalable de démoulant en poudre Paviland Desmoldeante "GRUPO PUMA", couleur Blanco et scellage final par application de résine Paviland Resina Base Acuosa A4 "GRUPO PUMA", incolore. Comprend la préparation de la surface d'appui du béton; la mise en place et le retrait des coffrages, l'exécution des joints de construction; l'embout ou la connexion avec les éléments extérieurs (cadres de regards, bouches d'écoulement, siphons, etc.) des réseaux d'installations exécutés sous le revêtement; la répartition, le nivellement, l'application d'additifs et le séchage du béton. Nettoyage final du béton par projection d'eau à pression. Ne comprend pas l'exécution de la base d'appui ni celle des joints de dilatation et de retrait.
Inclut: Préparation de la surface d'appui du béton. Implantation des joints de construction, de dilatation et de rétraction. Mise en place des coffrages. Application des niveaux. Arrosage de la surface de base. Coulage et compactage du béton. Nivellement et lissage manuel du béton. Séchage du béton. Application manuelle du mortier coloré durci. Application du démoulant jusqu'à obtenir un recouvrement total. Impression du béton à l'aide de moules. Retrait des coffrages. Nettoyage de la surface de béton, à l'aide d'une machine hydro-nettoyeuse à eau à pression. Application de la résine de finition.
Critère de métré de projet: Surface mesurée en projection horizontale, selon documentation graphique du Projet.
Critère de mesure de l'ouvrage: On mesurera, en projection horizontale, la surface réellement exécutée selon les spécifications du Projet.

| Code | U | Désignation | Quantité | Prix | Montant |
|---|---|---|---|---|---|
| mt10hmf030n | m³ | Béton massif C20/25 (X0(F); D10; S3; Cl 1,0), prêt à l'emploi, selon NF EN 206-1. (matériau) | 0.105 | 111.25 | 11.68 |
| mt09hip010aa | kg | Mortier durcisseur Paviland Impreso "GRUPO PUMA", couleur Blanco, constitué de ciment à haute résistance, granulats sélectionnés, pigments et additifs, à résistance élevée à l'abrasion, appliqué comme finition du béton imprimé, saupoudré superficiellement sur le béton frais. (matériau) | 4.500 | 0.51 | 2.30 |
| mt09hip020a | kg | Démoulant en poudre Paviland Desmoldeante "GRUPO PUMA", couleur Blanco, composé d'agents anti-adhérents et colorants inorganiques, appliqué dans revêtements continus en béton imprimé. (matériau) | 0.100 | 4.15 | 0.42 |
| mt09hip030a | l | Résine Paviland Resina Base Acuosa A4 "GRUPO PUMA", incolore, pour le séchage et la protection de revêtements continus en béton imprimé, constituée d'une dispersion de résine acrylique styrénée. (matériau) | 0.100 | 3.02 | 0.30 |
| mq06vib020 | h | Règle vibrante de 3 m. (matériel) | 0.017 | 4.73 | 0.08 |
| mq08lch040 | h | Hydronettoyeur à pression. (matériel) | 0.032 | 4.65 | 0.15 |
| au00auh020 |  | Rigole pour le coulage du béton. | 1.000 | 0.00 | 0.00 |
| mo041 | h | Compagnon professionnel III/CP2 VRD espaces publics. (main-d'œuvre) | 0.336 | 24.11 | 8.10 |
| mo087 | h | Ouvrier professionnel II/OP VRD espaces publics. (main-d'œuvre) | 0.465 | 21.40 | 9.95 |
| % | % | Coûts directs complémentaires | 2 % | 32.98 | 0.66 |
|  |  | Coûts directs |  |  | 33.64 |
