# Base en béton massif de 15 cm d'épaisseur

- Propriété du fichier: CYPE INGENIEROS, S.A.
- Format: FIEBDC-3/2002
- Devise: EUR
- Coûts indirects: 3.00 %
- Frais généraux: 13.00 %
- Bénéfice: 6.00 %
- TVA: 20.00 %

**VPP030** m² Base en béton massif de 15 cm d'épaisseur, avec des joints, réalisée avec béton C16/20 (X0(F); D10; S3; Cl 1,0) prêt à l'emploi et coulage depuis le camion, extension et vibrage manuel, avec finition talochée, pour son utilisation future en tant que support de revêtement.
Réalisation de base en béton massif de 15 cm d'épaisseur, avec des joints, réalisée avec béton C16/20 (X0(F); D10; S3; Cl 1,0) prêt à l'emploi et coulage depuis le camion, avec finition talochée, pour son utilisation future en tant que support de revêtement; appuyée sur une couche de base existante (non comprise dans ce prix). Comprend la préparation de la surface d'appui du béton, la répartition et le vibrage du béton via règle vibrante et la réalisation de joints de construction; l'embout ou la connexion des éléments extérieurs (cadres de regards, bouches d'écoulement, siphons, etc.) des réseaux des installations réalisées sous le dallage, et le séchage du béton.
Inclut: Préparation de la surface d'appui du béton, en vérifiant la densité et les cotes du terrain. Implantation des joints de construction et de dilatation. Application des niveaux à l'aide de guides en béton ou de règles. Arrosage de la surface de base. Formation de joints de construction et de joints de dilatation. Coulage et compactage du béton. Séchage du béton.
Critère de métré de projet: Surface mesurée selon documentation graphique du Projet.
Critère de mesure de l'ouvrage: On mesurera la surface réellement exécutée selon les spécifications du Projet.

| Code | U | Désignation | Quantité | Prix | Montant |
|---|---|---|---|---|---|
| mt10hmf030h | m³ | Béton massif C16/20 (X0(F); D10; S3; Cl 1,0), prêt à l'emploi, selon NF EN 206-1. (matériau) | 0.158 | 104.37 | 16.49 |
| mq06vib020 | h | Règle vibrante de 3 m. (matériel) | 0.093 | 4.73 | 0.44 |
| mo041 | h | Compagnon professionnel III/CP2 VRD espaces publics. (main-d'œuvre) | 0.048 | 24.11 | 1.16 |
| mo087 | h | Ouvrier professionnel II/OP VRD espaces publics. (main-d'œuvre) | 0.048 | 21.40 | 1.03 |
| % | % | Coûts directs complémentaires | 2 % | 19.12 | 0.38 |
|  |  | Coûts directs |  |  | 19.50 |
