# Réparation d'une imperméabilisation de réservoir d'eau potable constituée d'un mur de surface avec du mortier flexible bicomposant

- Propriété du fichier: CYPE INGENIEROS, S.A.
- Format: FIEBDC-3/2002
- Devise: EUR
- Coûts indirects: 3.00 %
- Frais généraux: 13.00 %
- Bénéfice: 6.00 %
- TVA: 20.00 %

## A VRD et aménagements extérieurs

### AR Réparations

#### ARE Étanchéité

**ARE010** m² Réparation d'une imperméabilisation de réservoir d'eau potable constituée d'un mur de surface avec du mortier flexible bicomposant, Morcem Dry F "GRUPO PUMA", couleur gris, appliqué à la brosse en deux couches ou plus, jusqu'à obtenir une épaisseur minimale totale de 2 mm.
Réparation d'une imperméabilisation de réservoir d'eau potable constituée d'un mur de surface avec du mortier flexible bicomposant, Morcem Dry F "GRUPO PUMA", couleur gris, constitué de liants hydrauliques et résines synthétiques, résistance à la pression hydrostatique positive et négative de 15 bar et certificat de potabilité, appliqué à la brosse en deux couches ou plus sur le support humidifié, jusqu'à obtenir une épaisseur minimale totale de 2 mm. Ne comprend pas la préparation de la surface support, la résolution des coins et des rencontres, les ancrages et les encastrements, ni la mise en place des tuyauteries.
Inclut: Humectage du support. Extension d'une première couche sur le support humidifié. Séchage. Humidification de la première couche et extension d'une seconde couche avec la même consistance que la première. Révisions et nettoyage final. Séchage.
Critère de métré de projet: Surface mesurée selon documentation graphique du Projet.
Critère de mesure de l'ouvrage: On mesurera la surface réellement exécutée selon les spécifications du Projet.

| Code | U | Désignation | Quantité | Prix | Montant |
|---|---|---|---|---|---|
| mt15igp010l | kg | Mortier flexible bicomposant, Morcem Dry F "GRUPO PUMA", couleur gris, constitué de liants hydrauliques et résines synthétiques, résistance à la pression hydrostatique positive et négative de 15 bar et certificat de potabilité, selon NF EN 1504-2. (matériau) | 3.400 | 4.10 | 13.94 |
| mo032 | h | Compagnon professionnel III/CP2 applicateur de produits imperméabilisants. (main-d'œuvre) | 0.108 | 24.11 | 2.60 |
| mo070 | h | Ouvrier professionnel II/OP applicateur de produits imperméabilisants. (main-d'œuvre) | 0.108 | 21.40 | 2.31 |
| % | % | Coûts directs complémentaires | 2 % | 18.85 | 0.38 |
|  |  | Coûts directs |  |  | 19.23 |
