# Scellage de joints de mouvement avec bande flexible et imperméable en caoutchouc synthétique

- Propriété du fichier: CYPE INGENIEROS, S.A.
- Format: FIEBDC-3/2002
- Devise: EUR
- Coûts indirects: 3.00 %
- Frais généraux: 13.00 %
- Bénéfice: 6.00 %
- TVA: 20.00 %

## E Enveloppe et finition extérieure

### EE Étanchéité

#### EEJ Joints

**EEJ050** m Scellage de joints de mouvement avec bande flexible et imperméable en caoutchouc synthétique, Membrana Elástica H "GRUPO PUMA", fixée au support via adhésif thixotropique à deux composants à base de résine époxy, Morcemrest Epoxi T "GRUPO PUMA", avec un rendement de 1 kg/m.
Scellage de joints de mouvement avec bande flexible et imperméable en caoutchouc synthétique, Membrana Elástica H "GRUPO PUMA", de 100 mm de largeur et 1 mm d'épaisseur, fixée au support via adhésif thixotropique à deux composants à base de résine époxy, Morcemrest Epoxi T "GRUPO PUMA", avec un rendement de 1 kg/m, appliqué en deux couches uniformes avec une spatule ou une truelle, la première couche avant la mise en place de la bande, de entre 1 et 2 mm d'épaisseur et d'une largeur dépassant de la bande d'environ 2 cm de chaque côté, et une seconde couche après la mise en place de la bande avec les mêmes dimensions, en laissant libre la zone de la bande exposée au mouvement. Comprend la préparation du support, les soudures des bandes par air chaud, la réalisation des angles.
Inclut: Préparation du support. Application de la première couche d'adhésif. Mise en place de la bande. Application de la seconde couche d'adhésif.
Critère de métré de projet: Longueur mesurée selon documentation graphique du Projet.
Critère de mesure de l'ouvrage: On mesurera la longueur réellement exécutée selon les spécifications du Projet.

| Code | U | Désignation | Quantité | Prix | Montant |
|---|---|---|---|---|---|
| mt09rep060a | kg | Adhésif thixotropique à deux composants à base de résine époxy, Morcemrest Epoxi T "GRUPO PUMA". (matériau) | 1.000 | 17.33 | 17.33 |
| mt09rep065a | m | Bande flexible et imperméable en caoutchouc synthétique, Membrana Elástica H "GRUPO PUMA", de 100 mm de largeur et 1 mm d'épaisseur, pour remplissage des joints de mouvement. (matériau) | 1.100 | 16.50 | 18.15 |
| op00pis010 |  | Pistolet à air chaud pour soudure de matériaux thermoplastiques. | 1.000 | 0.00 | 0.00 |
| mo032 | h | Compagnon professionnel III/CP2 applicateur de produits imperméabilisants. (main-d'œuvre) | 0.218 | 24.11 | 5.26 |
| mo070 | h | Ouvrier professionnel II/OP applicateur de produits imperméabilisants. (main-d'œuvre) | 0.218 | 21.40 | 4.67 |
| % | % | Coûts directs complémentaires | 2 % | 45.41 | 0.91 |
|  |  | Coûts directs |  |  | 46.32 |
