# Imperméabilisation sous revêtement ou carrelage céramique

- Propriété du fichier: CYPE INGENIEROS, S.A.
- Format: FIEBDC-3/2002
- Devise: EUR
- Coûts indirects: 3.00 %
- Frais généraux: 13.00 %
- Bénéfice: 6.00 %
- TVA: 20.00 %

## F Aménagements et finitions

### FH Étanchéité

#### FHD Douches

**FHD030** m² Imperméabilisation sous revêtement ou carrelage céramique, sur les parements verticaux et horizontaux de locaux humides, avec du mortier semi-flexible monocomposant, Morcem Dry SF "GRUPO PUMA", couleur blanche, appliqué à la brosse en deux couches ou plus, de 2 mm d'épaisseur moyenne, préparée pour recevoir directement le revêtement (non compris dans ce prix).
Réalisation d'une imperméabilisation sous revêtement ou carrelage céramique, sur les parements verticaux et horizontaux de locaux humides, avec du mortier semi-flexible monocomposant, Morcem Dry SF "GRUPO PUMA", couleur blanche, à base de ciment blanc à haute résistance, granulats sélectionnés, additifs spéciaux et résines, appliqué à la brosse en deux couches ou plus sur le support humidifié, de 2 mm d'épaisseur moyenne, préparée pour recevoir directement le revêtement (non compris dans ce prix). Comprend l'humectage et le séchage.
Inclut: Gâchage avec un malaxeur électrique. Extension d'une première couche sur le support humidifié. Séchage. Humidification de la première couche et extension d'une seconde couche avec la même consistance que la première. Révisions et nettoyage final.
Critère de métré de projet: Surface mesurée selon documentation graphique du Projet.
Critère de mesure de l'ouvrage: On mesurera la surface réellement exécutée selon les spécifications du Projet.

| Code | U | Désignation | Quantité | Prix | Montant |
|---|---|---|---|---|---|
| mt15igp005a | kg | Mortier semi-flexible monocomposant, Morcem Dry SF "GRUPO PUMA", couleur blanche, à base de ciment blanc à haute résistance, granulats sélectionnés, additifs spéciaux et résines, selon NF EN 1504-2. (matériau) | 4.000 | 2.04 | 8.16 |
| mo032 | h | Compagnon professionnel III/CP2 applicateur de produits imperméabilisants. (main-d'œuvre) | 0.109 | 24.11 | 2.63 |
| mo070 | h | Ouvrier professionnel II/OP applicateur de produits imperméabilisants. (main-d'œuvre) | 0.055 | 21.40 | 1.18 |
| % | % | Coûts directs complémentaires | 2 % | 11.97 | 0.24 |
|  |  | Coûts directs |  |  | 12.21 |
