# Carrelage en listel céramique de carreau de faïence lisse

- Propriété du fichier: CYPE INGENIEROS, S.A.
- Format: FIEBDC-3/2002
- Devise: EUR
- Coûts indirects: 3.00 %
- Frais généraux: 13.00 %
- Bénéfice: 6.00 %
- TVA: 20.00 %

## F Aménagements et finitions

### FM Revêtements de murs

#### FMC Carrelage

**FMC060** m Carrelage en listel céramique de carreau de faïence lisse, de 1 cm de largeur, 5 €/m, mis en place sur les parements intérieurs avec du mortier-colle, C1 T Pegoland Plus "GRUPO PUMA", avec joints épais (séparation entre 3 et 15 mm).
Fourniture et mise en place d'un carrelage en listel céramique de carreau de faïence lisse, de 1 cm de largeur, 5 €/m, pose avec du mortier-colle, C1 T Pegoland Plus "GRUPO PUMA", sur une couche de régularisation de 2 cm d'épaisseur de crépi de mortier de ciment CEM II/A-P 32,5 R et de sable M-5, talochage et lissage. Jointoiement avec du mortier de joints cémenteux Morcemcolor Extra Fina "GRUPO PUMA", type CG 2, couleur Blanco, pour joints de jusqu'à 4 mm. Comprend les découpes, les arrêts, les joints et les pièces spéciales.
Inclut: Préparation du parement de base par réalisation d'une couche de crépi taloché. Implantation et mise en place des pièces. Prise de la pâte. Jointoiement. Nettoyage du parement.
Critère de métré de projet: Longueur mesurée selon documentation graphique du Projet, sans inclure les largeurs de passage. Le métré par ruptures et recoupes n'a pas été incrémenté 5% de pièces de plus a été considéré dans la décomposition.
Critère de mesure de l'ouvrage: On mesurera la longueur réellement exécutée selon les spécifications du Projet.

| Code | U | Désignation | Quantité | Prix | Montant |
|---|---|---|---|---|---|
| mt09mor010c | m³ | Mortier de ciment CEM II/B-P 32,5 N type M-5, confectionné sur site avec 250 kg/m³ de ciment et une proportion en volume 1/6. (matériau) | 0.001 | 115.30 | 0.12 |
| mt09mcp010a | kg | Mortier-colle, C1 T, selon NF EN 12004, Pegoland Plus, "GRUPO PUMA", couleur gris, pour la mise en place en couche mince de pièces céramiques avec degré d'absorption moyen/élevé en revêtements intérieurs, revêtements intérieurs et extérieurs et soubassements, composé de ciment à haute résistance, granulats sélectionnés, additifs et résines synthétiques. (matériau) | 0.027 | 0.26 | 0.01 |
| mt19ala010a500 | m | Listel céramique de carreau de faïence lisse, de 1 cm de largeur, 5,00€/m. (matériau) | 1.050 | 5.00 | 5.25 |
| mt09mcp020ka | kg | Mortier de joints cémenteux Morcemcolor Extra Fina "GRUPO PUMA", type CG2, selon NF EN 13888, couleur Blanco, pour joints de jusqu'à 4 mm, composé de ciment à haute résistance, granulats sélectionnés, additifs spéciaux et pigments. (matériau) | 0.360 | 2.00 | 0.72 |
| op00sie030 |  | Scie à disque de diamant, pour table de travail, à coupe humide. | 1.000 | 0.00 | 0.00 |
| op00amo010 |  | Rectifieuse ou scie radiale. | 1.000 | 0.00 | 0.00 |
| op00tal010 |  | Perceuse. | 1.000 | 0.00 | 0.00 |
| mo024 | h | Compagnon professionnel III/CP2 carreleur en revêtements muraux. (main-d'œuvre) | 0.108 | 24.11 | 2.60 |
| mo062 | h | Ouvrier professionnel II/OP carreleur en revêtements muraux. (main-d'œuvre) | 0.108 | 21.40 | 2.31 |
| % | % | Coûts directs complémentaires | 2 % | 11.01 | 0.22 |
|  |  | Coûts directs |  |  | 11.23 |
