# Application manuelle de deux couches de peinture au silicate Pumacril Revestimiento Silicato "GRUPO PUMA"

- Propriété du fichier: CYPE INGENIEROS, S.A.
- Format: FIEBDC-3/2002
- Devise: EUR
- Coûts indirects: 3.00 %
- Frais généraux: 13.00 %
- Bénéfice: 6.00 %
- TVA: 20.00 %

## F Aménagements et finitions

### FP Peintures

#### FPM Peintures minérales

**FPM010** m² Application manuelle de deux couches de peinture au silicate Pumacril Revestimiento Silicato "GRUPO PUMA", couleur blanche, finition mate, texture lisse, la première couche diluée avec 5 à 10% d'eau et la deuxième diluée avec 5% d'eau, (rendement: 0,21 kg/m² par couche); sur parement intérieur en béton, vertical, de jusqu'à 3 m de hauteur.
Application manuelle de deux couches de peinture au silicate Pumacril Revestimiento Silicato "GRUPO PUMA", couleur blanche, finition mate, texture lisse, la première couche diluée avec 5 à 10% d'eau et la deuxième diluée avec 5% d'eau, (rendement: 0,21 kg/m² par couche); sur parement intérieur en béton, vertical, de jusqu'à 3 m de hauteur.
Inclut: Préparation et nettoyage préalable du support. Préparation du mélange. Application d'une couche de fond et une couche de finition.
Critère de métré de projet: Surface mesurée selon documentation graphique du Projet, avec le même critère que le support base.
Critère de mesure de l'ouvrage: On mesurera la surface réellement exécutée selon les spécifications du Projet, avec le même critère que le support de base.
Critère d'évaluation économique: Le prix comprend la protection des éléments du contour qui pourraient être affectés pendant les travaux et la résolution des points singuliers.

| Code | U | Désignation | Quantité | Prix | Montant |
|---|---|---|---|---|---|
| mt27psp010c | kg | Peinture pour extérieur, à base de silicate potassique, copolymères acryliques, pigments, granulats et additifs, Pumacril Revestimiento Silicato "GRUPO PUMA", couleur blanche, finition mate, texture lisse, perméable à la vapeur d'eau et résistante aux rayons UV et aux alcalis; à appliquer à la brosse, au rouleau ou au pistolet. (matériau) | 0.420 | 9.43 | 3.96 |
| op00tal020 |  | Malaxeur éléctrique. | 1.000 | 0.00 | 0.00 |
| mo038 | h | Compagnon professionnel III/CP2 peintre. (main-d'œuvre) | 0.236 | 24.11 | 5.69 |
| mo076 | h | Ouvrier professionnel II/OP peintre. (main-d'œuvre) | 0.021 | 21.40 | 0.45 |
| % | % | Coûts directs complémentaires | 2 % | 10.10 | 0.20 |
|  |  | Coûts directs |  |  | 10.30 |
