# Revêtement de sol de carreaux de ciment carrées

- Propriété du fichier: CYPE INGENIEROS, S.A.
- Format: FIEBDC-3/2002
- Devise: EUR
- Coûts indirects: 3.00 %
- Frais généraux: 13.00 %
- Bénéfice: 6.00 %
- TVA: 20.00 %

## F Aménagements et finitions

### FS Revêtements de sols

#### FSG Ciment/Granito

**FSG050** m² Revêtement de sol de carreaux de ciment carrées, de 10x10 cm, lisse, couleur à choisir pose avec du mortier-colle, C1 T Pegoland Plus "GRUPO PUMA", avec double collage, jointoyées avec du mortier de joints cémenteux Morcem Lechada "GRUPO PUMA", type L, couleur Blanco, pour joints de jusqu'à 3 mm et traitement superficiel par application au rouleau d'un produit imperméabilisant pour le scellage des pores.
Fourniture et mise en place de carreaux de ciment carrées, de 10x10 cm, lisse, couleur à choisir pose avec du mortier-colle, C1 T Pegoland Plus "GRUPO PUMA", avec double collage, jointoyées avec du mortier de joints cémenteux Morcem Lechada "GRUPO PUMA", type L, couleur Blanco, pour joints de jusqu'à 3 mm et traitement superficiel par application au rouleau d'un produit imperméabilisant pour le scellage des pores, et séparées de 1 à 2 mm. Comprend l'implantation, l'humectage des pièces, la réalisation des joints périmétriques continus, de largeur supérieure ou égale à 5 mm, aux limites des parois, des poteaux intérieurs et des élévations de niveau et, s'il y a lieu, les joints de contraction et les joints de rupture ou de dilatation existant dans le support et le nettoyage final.
Inclut: Implantation et marquage des niveaux. Préparation des joints. Extension de la couche d'adhésif. Collage de la face inférieure de la dalle. Mise en place des carreaux. Humectage et nettoyage de la surface. Remplissage des joints de séparation des dalles. Nettoyage de l'excès de matériau de jointoiement avec un chiffon humide. Application du traitement superficiel.
Critère de métré de projet: Surface mesurée selon documentation graphique du Projet. Le métré par ruptures et recoupes n'a pas été incrémenté 5% de pièces de plus a été considéré dans la décomposition.
Critère de mesure de l'ouvrage: On mesurera la surface réellement exécutée selon les spécifications du Projet.

| Code | U | Désignation | Quantité | Prix | Montant |
|---|---|---|---|---|---|
| mt18bhi020aa | m² | Carreau de ciment carrée, de 10x10 cm, lisse, couleur à choisir. (matériau) | 1.050 | 77.95 | 81.85 |
| mt09mcp010a | kg | Mortier-colle, C1 T, selon NF EN 12004, Pegoland Plus, "GRUPO PUMA", couleur gris, pour la mise en place en couche mince de pièces céramiques avec degré d'absorption moyen/élevé en revêtements intérieurs, revêtements intérieurs et extérieurs et soubassements, composé de ciment à haute résistance, granulats sélectionnés, additifs et résines synthétiques. (matériau) | 6.000 | 0.26 | 1.56 |
| mt09mcp020ja | kg | Mortier de joints cémenteux Morcem Lechada "GRUPO PUMA", type L, couleur Blanco, pour joints de jusqu'à 3 mm, composé de ciment blanc à haute résistance et additifs spéciaux. (matériau) | 0.025 | 1.67 | 0.04 |
| mt18wwa020 | l | Émulsion de résines pour le scellage des pores dans les revêtements de sol hydrauliques. (matériau) | 0.100 | 6.10 | 0.61 |
| op00sie030 |  | Scie à disque de diamant, pour table de travail, à coupe humide. | 1.000 | 0.00 | 0.00 |
| mo023 | h | Compagnon professionnel III/CP2 carreleur en revêtements de sols. (main-d'œuvre) | 0.957 | 24.11 | 23.07 |
| mo061 | h | Ouvrier professionnel II/OP carreleur en revêtements de sols. (main-d'œuvre) | 0.957 | 21.40 | 20.48 |
| % | % | Coûts directs complémentaires | 2 % | 127.61 | 2.55 |
|  |  | Coûts directs |  |  | 130.16 |
