# Plinthe hydraulique

- Propriété du fichier: CYPE INGENIEROS, S.A.
- Format: FIEBDC-3/2002
- Devise: EUR
- Coûts indirects: 3.00 %
- Frais généraux: 13.00 %
- Bénéfice: 6.00 %
- TVA: 20.00 %

## F Aménagements et finitions

### FS Revêtements de sols

#### FSG Ciment/Granito

**FSG060** m Plinthe hydraulique, lisse, pour intérieurs, posé avec du mortier-colle Pegoland Plus "GRUPO PUMA", avec double collage et jointoiement avec du mortier de joints cémenteux Morcem Lechada "GRUPO PUMA", type L.
Fourniture et mise en place de plinthe hydraulique, de 20x7 cm, lisse, couleur à choisir, pour intérieurs, posé avec du mortier-colle, C1 T Pegoland Plus "GRUPO PUMA", avec double collage. Comprend l'implantation, jointoiement avec du mortier de joints cémenteux Morcem Lechada "GRUPO PUMA", type L, couleur Blanco, pour joints de jusqu'à 3 mm et le nettoyage final.
Inclut: Implantation des pièces. Découpe des pièces et réalisation des assemblages des coins intérieurs et des extérieurs. Mise en place de la plinthe. Jointoiement. Nettoyage de la plinthe.
Critère de métré de projet: Longueur mesurée selon documentation graphique du Projet, sans inclure les largeurs de passage. Le métré par ruptures et recoupes n'a pas été incrémenté 5% de pièces de plus a été considéré dans la décomposition.
Critère de mesure de l'ouvrage: On mesurera la longueur réellement exécutée selon les spécifications du Projet.

| Code | U | Désignation | Quantité | Prix | Montant |
|---|---|---|---|---|---|
| mt09mcp010a | kg | Mortier-colle, C1 T, selon NF EN 12004, Pegoland Plus, "GRUPO PUMA", couleur gris, pour la mise en place en couche mince de pièces céramiques avec degré d'absorption moyen/élevé en revêtements intérieurs, revêtements intérieurs et extérieurs et soubassements, composé de ciment à haute résistance, granulats sélectionnés, additifs et résines synthétiques. (matériau) | 0.015 | 0.26 | 0.00 |
| mt18bhi025a | m | Plinthe hydraulique, de 20x7 cm, lisse, couleur à choisir. (matériau) | 1.050 | 17.95 | 18.85 |
| mt09mcp020ja | kg | Mortier de joints cémenteux Morcem Lechada "GRUPO PUMA", type L, couleur Blanco, pour joints de jusqu'à 3 mm, composé de ciment blanc à haute résistance et additifs spéciaux. (matériau) | 0.025 | 1.67 | 0.04 |
| op00sie030 |  | Scie à disque de diamant, pour table de travail, à coupe humide. | 1.000 | 0.00 | 0.00 |
| mo023 | h | Compagnon professionnel III/CP2 carreleur en revêtements de sols. (main-d'œuvre) | 0.230 | 24.11 | 5.55 |
| % | % | Coûts directs complémentaires | 2 % | 24.44 | 0.49 |
|  |  | Coûts directs |  |  | 24.93 |
