# Revêtement de sol de carreaux céramiques en grès émaillé

- Propriété du fichier: CYPE INGENIEROS, S.A.
- Format: FIEBDC-3/2002
- Devise: EUR
- Coûts indirects: 3.00 %
- Frais généraux: 13.00 %
- Bénéfice: 6.00 %
- TVA: 20.00 %

**FSC020** m² Revêtement de sol de carreaux céramiques en grès émaillé, de 30x30 cm, 8 €/m², capacité d'absorption en eau E<3%, groupe BIb, résistance au glissement jusqu'à 15, pose avec du mortier-colle, C1 T, avec résistant au glissement Tradicol Exteriores "GRUPO PUMA" de 3 cm d'épaisseur et jointoiement avec du mortier de joints cémenteux Morcem Lechada "GRUPO PUMA", type L, couleur Blanco, pour joints de jusqu'à 3 mm.
Fourniture et réalisation d'un revêtement de sol via la méthode de mise en place par couche épaisse, de carreaux céramiques en grès émaillé, de 30x30 cm, 8 €/m², capacité d'absorption en eau E<3%, groupe BIb, selon NF EN 14411, résistance au glissement jusqu'à 15 selon ENV 12633; capacité d'absorption en eau E<3%, groupe BIb, selon NF EN 14411, résistance au glissement jusqu'à 15 selon ENV 12633, pose avec une masse en caoutchouc sur une couche semi-sèche de mortier-colle, C1 T, avec résistant au glissement Tradicol Exteriores "GRUPO PUMA" de 3 cm d'épaisseur, humidifiée et saupoudrée superficiellement avec du ciment; et jointoiement avec du mortier de joints cémenteux Morcem Lechada "GRUPO PUMA", type L, couleur Blanco, pour joints de jusqu'à 3 mm, l'ensemble étant placé sur une couche de séparation ou de désolidarisation de sable ou de graviers (non comprise dans ce prix). Comprend les implantations, les découpes, la réalisation des joints périmétriques continus, de largeur supérieure ou égale à 5 mm, aux limites avec les parois, les poteaux intérieurs et les élévations de niveau et, s'il y a lieu, les joints de cloisons et les joints de rupture existant dans le support, l'élimination du matériau excédant de jointoiement et le nettoyage final du revêtement.
Inclut: Implantation des niveaux de finition. Implantation de la disposition des pièces et des joints de dilatation. Extension de la couche de mortier. Saupoudrage sur la surface de mortier avec ciment. Mise en place des dalles à la pointe de la truelle. Réalisation des joints de fractionnement, de périmètre et de rupture. Jointoiement. Suppression et nettoyage du matériau excédant. Nettoyage final du revêtement.
Critère de métré de projet: Surface utile, mesurée selon documentation graphique du Projet. Le métré par ruptures et recoupes n'a pas été incrémenté 5% de pièces de plus a été considéré dans la décomposition.
Critère de mesure de l'ouvrage: On mesurera la surface réellement exécutée selon les spécifications du Projet.

| Code | U | Désignation | Quantité | Prix | Montant |
|---|---|---|---|---|---|
| mt09mcp005b | kg | Mortier-colle, C1 T, avec résistant au glissement, selon NF EN 12004, Tradicol Exteriores "GRUPO PUMA", couleur blanche, pour la mise en place en couche épaisse de pièces céramiques en revêtements intérieurs et extérieurs, spécialement dans revêtements en porcelaine, composé de ciment à haute résistance, granulats sélectionnés, additifs et résines synthétiques. (matériau) | 15.000 | 0.54 | 8.10 |
| mt18bde020ag800 | m² | Carreau en céramique en grès émaillé, 30x30 cm, 8,00€/m², capacité d'absorption en eau E<3%, groupe BIb, selon NF EN 14411, résistance au glissement jusqu'à 15 selon ENV 12633. (matériau) | 1.050 | 8.00 | 8.40 |
| mt09mcp020ja | kg | Mortier de joints cémenteux Morcem Lechada "GRUPO PUMA", type L, couleur Blanco, pour joints de jusqu'à 3 mm, composé de ciment blanc à haute résistance et additifs spéciaux. (matériau) | 0.600 | 1.67 | 1.00 |
| mo023 | h | Compagnon professionnel III/CP2 carreleur en revêtements de sols. (main-d'œuvre) | 0.323 | 24.11 | 7.79 |
| mo061 | h | Ouvrier professionnel II/OP carreleur en revêtements de sols. (main-d'œuvre) | 0.162 | 21.40 | 3.47 |
| % | % | Coûts directs complémentaires | 2 % | 28.76 | 0.58 |
|  |  | Coûts directs |  |  | 29.34 |
