# Plinthe céramique de grès émaillé de 7 cm

- Propriété du fichier: CYPE INGENIEROS, S.A.
- Format: FIEBDC-3/2002
- Devise: EUR
- Coûts indirects: 3.00 %
- Frais généraux: 13.00 %
- Bénéfice: 6.00 %
- TVA: 20.00 %

**FSC070** m Plinthe céramique de grès émaillé de 7 cm, 3 €/m, placée avec du mortier-colle, C1 T Pegoland Plus "GRUPO PUMA" et jointoyée avec du mortier de joints cémenteux, CG1, pour joint minimum (entre 1,5 et 3 mm), avec la même tonalité des pièces.
Fourniture et mise en place de plinthe céramique de grès émaillé de 7 cm, 3 €/m, placée avec du mortier-colle, C1 T Pegoland Plus "GRUPO PUMA" et jointoyée avec du mortier de joints cémenteux, CG1, pour joint minimum (entre 1,5 et 3 mm), avec la même tonalité des pièces.
Inclut: Implantation des pièces. Découpe des pièces et réalisation des assemblages des coins intérieurs et des extérieurs. Mise en place de la plinthe. Jointoiement.
Critère de métré de projet: Longueur mesurée selon documentation graphique du Projet, sans inclure les largeurs de passage. Le métré par ruptures et recoupes n'a pas été incrémenté 5% de pièces de plus a été considéré dans la décomposition.
Critère de mesure de l'ouvrage: On mesurera la longueur réellement exécutée selon les spécifications du Projet.

| Code | U | Désignation | Quantité | Prix | Montant |
|---|---|---|---|---|---|
| mt18rce010a300 | m | Plinthe céramique en grès émaillé, 7 cm, 3,00€/m. (matériau) | 1.050 | 3.00 | 3.15 |
| mt09mcp010a | kg | Mortier-colle, C1 T, selon NF EN 12004, Pegoland Plus, "GRUPO PUMA", couleur gris, pour la mise en place en couche mince de pièces céramiques avec degré d'absorption moyen/élevé en revêtements intérieurs, revêtements intérieurs et extérieurs et soubassements, composé de ciment à haute résistance, granulats sélectionnés, additifs et résines synthétiques. (matériau) | 0.133 | 0.26 | 0.03 |
| mt09mcr060c | kg | Mortier de joints cémenteux, CG1, pour joint minimum entre 1,5 et 3 mm, selon NF EN 13888. (matériau) | 0.011 | 0.70 | 0.01 |
| mo023 | h | Compagnon professionnel III/CP2 carreleur en revêtements de sols. (main-d'œuvre) | 0.180 | 24.11 | 4.34 |
| % | % | Coûts directs complémentaires | 2 % | 7.53 | 0.15 |
|  |  | Coûts directs |  |  | 7.68 |
